# Detector de presença, encastrado, anti-vandalismo

- Propriedade do ficheiro: CYPE Ingenieros S.A.
- Formato: FIEBDC-3/2016
- Programa: Gerador de preços para construção civil. CYPE Ingenieros, S.A.
- Data: 26/10/2024
- Âmbito geográfico: Angola
- Moeda: AOA
- Custos indirectos: 3 %
- IVA: 18 %

## I Instalações

### IE Eléctricas

#### IEM Mecanismos

**IEM122** Ud Detector de presença, encastrado, anti-vandalismo.
Detector de presença, anti-vandalismo, com grau de protecção IP44, gama média formado por mecanismo de comutação para automatização do sistema de iluminação, detector de presença, anti-vandalismo, de material termoplástico cor branca acabamento brilhante, com grau de protecção IP40 e espelho anti-vandalismo, para um elemento de material termoplástico cor branca acabamento brilhante, com junta de estanquidade grau de protecção IP44. Instalação encastrada.
Critérios considerados na determinação do preço da unidade de obra: O preço não inclui a caixa para mecanismo encastrado.
Inclui: Montagem, ligação e verificação do seu correcto funcionamento.
Critério de medição de projecto: Número de unidades previstas, segundo documentação gráfica de Projecto.
Critério de medição de obra: Medir-se-á o número de unidades realmente executadas segundo especificações de Projecto.

| Código | Un | Descrição | Rendimento | Preço | Importância |
|---|---|---|---|---|---|
| mt34gir090a | Ud | Mecanismo de comutação para automatização do sistema de iluminação, tensão de alimentação 230 V, para encastrar. (material) | 1 | 104121.98 | 104121.980 |
| mt34gir891b | Ud | Detector de presença, anti-vandalismo, de material termoplástico cor branca acabamento brilhante, com grau de protecção IP40, regulável em sensibilidade lumínica, ângulo de detecção de 180° com alcance frontal de 32 m e lateral de 19 m, e altura máxima de instalação 1,1 m, com resistência aos raios UV e à intempérie. (material) | 1 | 102351.27 | 102351.270 |
| mt33gir801ab | Ud | Espelho anti-vandalismo, para um elemento de material termoplástico cor branca acabamento brilhante, com junta de estanquidade grau de protecção IP44, de montagem fácil (sem ferramentas) e desmontagem com desaparafusadora Torx T9 ou T10. (material) | 1 | 14791.97 | 14791.970 |
| mo003 | h | Oficial de 1ª electricista. (mão de obra) | 0.267 | 1084.69 | 289.612 |
| % | % | Custos directos complementares | 2 % | 221554.832 | 4431.097 |
|  |  | Custos directos |  |  | 225985.929 |
