# Coluna

- Propriedade do ficheiro: CYPE Ingenieros S.A.
- Formato: FIEBDC-3/2016
- Programa: Gerador de preços para construção civil. CYPE Ingenieros, S.A.
- Data: 26/10/2024
- Âmbito geográfico: Angola
- Moeda: AOA
- Custos indirectos: 3 %
- IVA: 18 %

## I Instalações

### IE Eléctricas

#### IES Instalação colectiva

**IES010** m Coluna.
Coluna da instalação colectiva, fixa na superfície, desde o quadro de colunas ou uma caixa de colunas até uma caixa de coluna, formada por cabos unipolares com condutores de cobre, H07V-R Eca 5G10 mm², sendo a sua tensão nominal de 450/750 V, protegido por tubo rígido VD de 40 mm de diâmetro. Inclusive acessórios e elementos de fixação. Totalmente montada, ligada e testada.
Inclui: Marcação e traçado da linha. Colocação e fixação do tubo. Colocação de cabos. Ligação.
Critério de medição de projecto: Comprimento medido segundo documentação gráfica de Projecto.
Critério de medição de obra: Medir-se-á o comprimento realmente executado segundo especificações de Projecto.

| Código | Un | Descrição | Rendimento | Preço | Importância |
|---|---|---|---|---|---|
| mt35tpt010oe | m | Tubo rígido de PVC VD-F de 40 mm de diâmetro exterior e 2,5 mm de espessura. Resistência à compressão 1250 N, resistência ao impacto 6 joules, temperatura de trabalho -25°C até 90°C, classificação 4442, segundo NP EN 61386-1 e NP EN 61386-21, com o preço incrementado em 20% relativamente a acessórios e peças especiais. (material) | 1 | 6790 | 6790.000 |
| mt35cep010ae | m | Cabo unipolar H07V-R, sendo a sua tensão atribuída de 450/750 V, reacção ao fogo classe Eca segundo NP EN 50575, com condutor multifilar de cobre classe 2 de 10 mm² de secção, com isolamento de PVC. Segundo NP 2356-3. (material) | 5 | 1814.13 | 9070.650 |
| mt35www010 | Ud | Material auxiliar para instalações eléctricas. (material) | 0.2 | 1828.46 | 365.692 |
| mo003 | h | Oficial de 1ª electricista. (mão de obra) | 0.106 | 1084.69 | 114.977 |
| mo102 | h | Ajudante de electricista. (mão de obra) | 0.091 | 619.46 | 56.371 |
| % | % | Custos directos complementares | 2 % | 16397.690 | 327.954 |
|  |  | Custos directos |  |  | 16725.644 |

Resíduos:
- colocação: mt35tpt010oe; factor de resíduo 0.0275
- colocação: mt35cep010ae; factor de resíduo 0.0158091

## Recursos

**mt35tpt010oe** m Tubo rígido de PVC VD-F de 40 mm de diâmetro exterior e 2,5 mm de espessura. Resistência à compressão 1250 N
Dados técnicos: Custo energético 33.908 MJ; Emissão de CO2 1.684 kg; Código LER 17 02 03; Massa do elemento 0.35 kg; Volume 0.000583 m3

**mt35cep010ae** m Cabo unipolar H07V-R
Dados técnicos: Custo energético 4.091 MJ; Emissão de CO2 0.135 kg; Código LER 17 04 11; Massa do elemento 0.11 kg; Volume 0.000073 m3
Resíduos:
- embalagem: re150101 Embalagens de papel e cartão. (componente de resíduo); rendimento 0.067 kg; Código LER 15 01 01; Massa do elemento 1 kg; Volume 0.001333 m3
