# Coluna

- Propriedade do ficheiro: CYPE Ingenieros S.A.
- Formato: FIEBDC-3/2016
- Programa: Gerador de preços para construção civil. CYPE Ingenieros, S.A.
- Data: 17/04/2024
- Âmbito geográfico: Angola
- Moeda: AOA
- Custos indirectos: 3 %
- IVA: 18 %

## I Instalações

### IE Eléctricas

#### IES Instalação colectiva

**IES010** m Coluna.
Coluna da instalação colectiva, fixa na superfície, desde o quadro de colunas ou uma caixa de colunas até uma caixa de coluna, formada por cabos unipolares com condutores de cobre, XV Eca 3x120+2G70 mm², sendo a sua tensão nominal de 0,6/1 kV, em calha protectora de PVC rígido de 60x130 mm. Inclusive acessórios e elementos de fixação. Totalmente montada, ligada e testada.
Inclui: Marcação e traçado da linha. Colocação e fixação da calha protectora. Colocação de cabos. Ligação.
Critério de medição de projecto: Comprimento medido segundo documentação gráfica de Projecto.
Critério de medição de obra: Medir-se-á o comprimento realmente executado segundo especificações de Projecto.

| Código | Un | Descrição | Rendimento | Preço | Importância |
|---|---|---|---|---|---|
| mt35ait040bk | m | Calha protectora de PVC rígido, de 60x130 mm, para alojamento de cabos eléctricos, inclusive acessórios. Segundo NP EN 50085-1, com grau de protecção IP4X segundo NP EN 60529. (material) | 1 | 33084.1 | 33084.100 |
| mt35cep050l | m | Cabo unipolar XV, sendo a sua tensão nominal de 0,6/1 kV, reacção ao fogo classe Eca segundo NP EN 50575, com condutor multifilar de cobre classe 2 de 120 mm² de secção, com isolamento de polietileno reticulado e bainha exterior de PVC. Segundo IEC 60502-1. (material) | 3 | 19966.33 | 59898.990 |
| mt35cep050j | m | Cabo unipolar XV, sendo a sua tensão nominal de 0,6/1 kV, reacção ao fogo classe Eca segundo NP EN 50575, com condutor multifilar de cobre classe 2 de 70 mm² de secção, com isolamento de polietileno reticulado e bainha exterior de PVC. Segundo IEC 60502-1. (material) | 2 | 11535.67 | 23071.340 |
| mt35www010 | Ud | Material auxiliar para instalações eléctricas. (material) | 0.2 | 1759.72 | 351.944 |
| mo003 | h | Oficial de 1ª electricista. (mão de obra) | 0.246 | 1057.3 | 260.096 |
| mo102 | h | Ajudante de electricista. (mão de obra) | 0.232 | 603.82 | 140.086 |
| % | % | Custos directos complementares | 2 % | 116806.556 | 2336.131 |
|  |  | Custos directos |  |  | 119142.687 |

Resíduos:
- colocação: mt35cep050l; factor de resíduo 0.011
- colocação: mt35cep050j; factor de resíduo 0.011

## Recursos

**mt35cep050l** m Cabo unipolar XV
Dados técnicos: Custo energético 45.011 MJ; Emissão de CO2 0.933 kg; Código LER 17 04 11; Massa do elemento 1.22 kg; Volume 0.000813 m3
Resíduos:
- embalagem: re150101 Embalagens de papel e cartão. (componente de resíduo); rendimento 0.078 kg; Código LER 15 01 01; Massa do elemento 1 kg; Volume 0.001333 m3

**mt35cep050j** m Cabo unipolar XV
Dados técnicos: Custo energético 26.581 MJ; Emissão de CO2 0.578 kg; Código LER 17 04 11; Massa do elemento 0.72 kg; Volume 0.00048 m3
Resíduos:
- embalagem: re150101 Embalagens de papel e cartão; rendimento 0.078 kg
