# Coluna

- Propriedade do ficheiro: CYPE Ingenieros S.A.
- Formato: FIEBDC-3/2016
- Programa: Gerador de preços para construção civil. CYPE Ingenieros, S.A.
- Data: 17/04/2024
- Âmbito geográfico: Angola
- Moeda: AOA
- Custos indirectos: 3 %
- IVA: 18 %

## I Instalações

### IE Eléctricas

#### IES Instalação colectiva

**IES010** m Coluna.
Coluna da instalação colectiva, fixa na superfície, desde o quadro de colunas ou uma caixa de colunas até uma caixa de coluna, formada por cabos unipolares com condutores de cobre, H07V-R Eca 3x50+2G25 mm², sendo a sua tensão nominal de 450/750 V, em calha protectora de aço de 50x95 mm. Inclusive acessórios e elementos de fixação. Totalmente montada, ligada e testada.
Inclui: Marcação e traçado da linha. Colocação e fixação da calha protectora. Colocação de cabos. Ligação.
Critério de medição de projecto: Comprimento medido segundo documentação gráfica de Projecto.
Critério de medição de obra: Medir-se-á o comprimento realmente executado segundo especificações de Projecto.

| Código | Un | Descrição | Rendimento | Preço | Importância |
|---|---|---|---|---|---|
| mt35ait040do | m | Calha protectora de aço, de 50x95 mm, para alojamento de cabos eléctricos, inclusive acessórios. Segundo NP EN 50085-1, com grau de protecção IP4X segundo NP EN 60529. (material) | 1 | 33753.27 | 33753.270 |
| mt35cep010ai | m | Cabo unipolar H07V-R, sendo a sua tensão atribuída de 450/750 V, reacção ao fogo classe Eca segundo NP EN 50575, com condutor multifilar de cobre classe 2 de 50 mm² de secção, com isolamento de PVC. Segundo NP 2356-3. (material) | 3 | 7938.28 | 23814.840 |
| mt35cep010ag | m | Cabo unipolar H07V-R, sendo a sua tensão atribuída de 450/750 V, reacção ao fogo classe Eca segundo NP EN 50575, com condutor multifilar de cobre classe 2 de 25 mm² de secção, com isolamento de PVC. Segundo NP 2356-3. (material) | 2 | 4236.31 | 8472.620 |
| mt35www010 | Ud | Material auxiliar para instalações eléctricas. (material) | 0.2 | 1759.72 | 351.944 |
| mo003 | h | Oficial de 1ª electricista. (mão de obra) | 0.12 | 1057.3 | 126.876 |
| mo102 | h | Ajudante de electricista. (mão de obra) | 0.106 | 603.82 | 64.005 |
| % | % | Custos directos complementares | 2 % | 66583.555 | 1331.671 |
|  |  | Custos directos |  |  | 67915.226 |

Resíduos:
- colocação: mt35cep010ai; factor de resíduo 0.011
- colocação: mt35cep010ag; factor de resíduo 0.0132462

## Recursos

**mt35cep010ai** m Cabo unipolar H07V-R
Dados técnicos: Custo energético 17.735 MJ; Emissão de CO2 0.407 kg; Código LER 17 04 11; Massa do elemento 0.48 kg; Volume 0.00032 m3
Resíduos:
- embalagem: re150101 Embalagens de papel e cartão. (componente de resíduo); rendimento 0.078 kg; Código LER 15 01 01; Massa do elemento 1 kg; Volume 0.001333 m3

**mt35cep010ag** m Cabo unipolar H07V-R
Dados técnicos: Custo energético 9.623 MJ; Emissão de CO2 0.246 kg; Código LER 17 04 11; Massa do elemento 0.26 kg; Volume 0.000173 m3
Resíduos:
- embalagem: re150101 Embalagens de papel e cartão; rendimento 0.073 kg
