# Coluna

- Propriedade do ficheiro: CYPE Ingenieros S.A.
- Formato: FIEBDC-3/2016
- Programa: Gerador de preços para construção civil. CYPE Ingenieros, S.A.
- Data: 17/04/2024
- Âmbito geográfico: Angola
- Moeda: AOA
- Custos indirectos: 3 %
- IVA: 18 %

## I Instalações

### IE Eléctricas

#### IES Instalação colectiva

**IES010** m Coluna.
Coluna da instalação colectiva, embebida, desde o quadro de colunas ou uma caixa de colunas até uma caixa de coluna, formada por cabos unipolares com condutores de cobre, H07V-R Eca 3x70+2G35 mm², sendo a sua tensão nominal de 450/750 V, protegido por tubo rígido VD de 90 mm de diâmetro. Inclusive acessórios e elementos de fixação. Totalmente montada, ligada e testada.
Inclui: Marcação e traçado da linha. Colocação e fixação do tubo. Colocação de cabos. Ligação.
Critério de medição de projecto: Comprimento medido segundo documentação gráfica de Projecto.
Critério de medição de obra: Medir-se-á o comprimento realmente executado segundo especificações de Projecto.

| Código | Un | Descrição | Rendimento | Preço | Importância |
|---|---|---|---|---|---|
| mt35tpt010ie | m | Tubo rígido de PVC VD-M de 90 mm de diâmetro exterior e 3,5 mm de espessura. Resistência à compressão 750 N, resistência ao impacto 2 joules, temperatura de trabalho -5°C até 60°C, classificação 3321, segundo NP EN 61386-1 e NP EN 61386-21, com o preço incrementado em 20% relativamente a acessórios e peças especiais. (material) | 1 | 8346.83 | 8346.830 |
| mt35cep010aj | m | Cabo unipolar H07V-R, sendo a sua tensão atribuída de 450/750 V, reacção ao fogo classe Eca segundo NP EN 50575, com condutor multifilar de cobre classe 2 de 70 mm² de secção, com isolamento de PVC. Segundo NP 2356-3. (material) | 3 | 11561.66 | 34684.980 |
| mt35cep010ah | m | Cabo unipolar H07V-R, sendo a sua tensão atribuída de 450/750 V, reacção ao fogo classe Eca segundo NP EN 50575, com condutor multifilar de cobre classe 2 de 35 mm² de secção, com isolamento de PVC. Segundo NP 2356-3. (material) | 2 | 5889.26 | 11778.520 |
| mt35www010 | Ud | Material auxiliar para instalações eléctricas. (material) | 0.2 | 1759.72 | 351.944 |
| mo003 | h | Oficial de 1ª electricista. (mão de obra) | 0.084 | 1057.3 | 88.813 |
| mo102 | h | Ajudante de electricista. (mão de obra) | 0.084 | 603.82 | 50.721 |
| % | % | Custos directos complementares | 2 % | 55301.808 | 1106.036 |
|  |  | Custos directos |  |  | 56407.844 |

Resíduos:
- colocação: mt35tpt010ie; factor de resíduo 0.0274364
- colocação: mt35cep010aj; factor de resíduo 0.011
- colocação: mt35cep010ah; factor de resíduo 0.0115457

## Recursos

**mt35tpt010ie** m Tubo rígido de PVC VD-M de 90 mm de diâmetro exterior e 3,5 mm de espessura. Resistência à compressão 750 N
Dados técnicos: Custo energético 124.975 MJ; Emissão de CO2 6.205 kg; Código LER 17 02 03; Massa do elemento 1.29 kg; Volume 0.00215 m3

**mt35cep010aj** m Cabo unipolar H07V-R
Dados técnicos: Custo energético 24.923 MJ; Emissão de CO2 0.546 kg; Código LER 17 04 11; Massa do elemento 0.675 kg; Volume 0.00045 m3
Resíduos:
- embalagem: re150101 Embalagens de papel e cartão. (componente de resíduo); rendimento 0.078 kg; Código LER 15 01 01; Massa do elemento 1 kg; Volume 0.001333 m3

**mt35cep010ah** m Cabo unipolar H07V-R
Dados técnicos: Custo energético 12.942 MJ; Emissão de CO2 0.314 kg; Código LER 17 04 11; Massa do elemento 0.35 kg; Volume 0.000233 m3
Resíduos:
- embalagem: re150101 Embalagens de papel e cartão; rendimento 0.077 kg
