# Troço comum

- Propriedade do ficheiro: CYPE Ingenieros S.A.
- Formato: FIEBDC-3/2016
- Programa: Gerador de preços para construção civil. CYPE Ingenieros, S.A.
- Data: 26/10/2024
- Âmbito geográfico: Angola
- Moeda: AOA
- Custos indirectos: 3 %
- IVA: 18 %

## I Instalações

### IE Eléctricas

#### IET Troço comum

**IET010** m Troço comum.
Troço comum da instalação colectiva, enterrado, desde a portinhola até ao quadro de colunas, formado por cabo multipolar com condutores de alumínio, LSVAV 4x16 mm², sendo a sua tensão nominal de 0,6/1 kV, protegido por tubo de polietileno de parede dupla, de 75 mm de diâmetro, colocado sobre leito de areia de 10 cm de espessura, devidamente compactada e nivelada com apiloador (saltitão) de condução manual, enchimento lateral compactando até metade do diâmetro do tubo e posterior enchimento com a mesma areia até 10 cm por cima da geratriz superior do tubo, sem incluir a escavação nem o posterior enchimento principal das valas. Inclusive fio guia. Totalmente montado, ligado e testado.
Inclui: Marcação do traçado da vala. Execução do leito de areia para colocação do tubo. Colocação do tubo. Colocação de cabos. Ligação. Execução do enchimento envolvente.
Critério de medição de projecto: Comprimento medido segundo documentação gráfica de Projecto.
Critério de medição de obra: Medir-se-á o comprimento realmente executado segundo especificações de Projecto.

| Código | Un | Descrição | Rendimento | Preço | Importância |
|---|---|---|---|---|---|
| mt01ara010a | m³ | Areia com granulometria de 0 a 5 mm de diâmetro, limpa. (material) | 0.092 | 2402.44 | 221.024 |
| mt35aia070ad | m | Tubo curvável, fornecido em rolo, de polietileno de parede dupla (lisa pelo interior e corrugada pelo exterior), de cor laranja, de 75 mm de diâmetro nominal, para canalização enterrada, resistência à compressão 450 N, resistência ao impacto 20 joules, com grau de protecção IP549 segundo NP EN 60529, com fio guia incorporado. Segundo NP EN 61386-1, NP EN 61386-22 e EN 50086-2-4. (material) | 1 | 5380.73 | 5380.730 |
| mt35cep030a | m | Cabo multipolar LSVAV, sendo a sua tensão nominal de 0,6/1 kV, reacção ao fogo classe Eca segundo NP EN 50575, com condutores maciços de alumínio classe 1 de 4x16 mm² de secção, com isolamento de PVC, bainha interior de PVC, armadura de fitas de aço e bainha exterior de PVC. Segundo IEC 60502-1. (material) | 1 | 3038.32 | 3038.320 |
| mt35www010 | Ud | Material auxiliar para instalações eléctricas. (material) | 0.2 | 1828.46 | 365.692 |
| mq04dua020b | h | Dumper de descarga frontal de 2 t de carga útil. (equipamento) | 0.011 | 2806.94 | 30.876 |
| mq02rop020 | h | Apiloador (Saltitão) de condução manual, de 80 kg, com placa de 30x30 cm. (equipamento) | 0.08 | 1059.8 | 84.784 |
| mq02cia020j | h | Camião cisterna, de 8 m³ de capacidade. (equipamento) | 0.001 | 32145.3 | 32.145 |
| mo020 | h | Oficial de 1ª construção. (mão de obra) | 0.08 | 1055.59 | 84.447 |
| mo113 | h | Operário não qualificado construção. (mão de obra) | 0.08 | 596.7 | 47.736 |
| mo003 | h | Oficial de 1ª electricista. (mão de obra) | 0.114 | 1084.69 | 123.655 |
| mo102 | h | Ajudante de electricista. (mão de obra) | 0.099 | 619.46 | 61.327 |
| % | % | Custos directos complementares | 2 % | 9470.736 | 189.415 |
|  |  | Custos directos |  |  | 9660.151 |

Resíduos:
- colocação: mt01ara010a Areia com granulometria de 0 a 5 mm de diâmetro, limpa; factor de resíduo 0.003
- colocação: mt35aia070ad; factor de resíduo 0.0275
- colocação: mt35cep030a; factor de resíduo 0.0145937

## Recursos

**mt01ara010a** m³ Areia com granulometria de 0 a 5 mm de diâmetro, limpa
Dados técnicos: Custo energético 146.250 MJ; Emissão de CO2 7.800 kg; Código LER 01 04 09; Massa do elemento 1950 kg; Volume 1.21875 m3

**mt35aia070ad** m Tubo curvável, fornecido em rolo
Dados técnicos: Custo energético 80.410 MJ; Emissão de CO2 3.992 kg; Código LER 17 02 03; Massa do elemento 0.83 kg; Volume 0.001383 m3

**mt35cep030a** m Cabo multipolar LSVAV
Dados técnicos: Custo energético 71.686 MJ; Emissão de CO2 5.333 kg; Código LER 17 04 11; Massa do elemento 0.64 kg; Volume 0.000427 m3
Resíduos:
- embalagem: re150101 Embalagens de papel e cartão. (componente de resíduo); rendimento 0.07 kg; Código LER 15 01 01; Massa do elemento 1 kg; Volume 0.001333 m3
