# Guarda-motor modular

- Propriedade do ficheiro: CYPE Ingenieros S.A.
- Formato: FIEBDC-3/2016
- Programa: Gerador de preços para construção civil. CYPE Ingenieros, S.A.
- Data: 17/04/2024
- Âmbito geográfico: Angola
- Moeda: AOA
- Custos indirectos: 3 %
- IVA: 18 %

## I Instalações

### IE Eléctricas

#### IEX Aparelhagem

**IEX080** Ud Guarda-motor modular.
Guarda-motor com comando manual local, de 3,5 módulos, tripolar (3P), ajuste da intensidade de disparo térmico entre 16 e 25 A, poder de corte 15 kA, de 63,5x112,5x78 mm, montagem sobre calha DIN (35 mm) e encaixe por clique na calha. Totalmente montado, ligado e testado.
Inclui: Montagem e ligação do elemento.
Critério de medição de projecto: Número de unidades previstas, segundo documentação gráfica de Projecto.
Critério de medição de obra: Medir-se-á o número de unidades realmente executadas segundo especificações de Projecto.

| Código | Un | Descrição | Rendimento | Preço | Importância |
|---|---|---|---|---|---|
| mt35amc151a | Ud | Guarda-motor com comando manual local, de 3,5 módulos, tripolar (3P), ajuste da intensidade de disparo térmico entre 16 e 25 A, poder de corte 15 kA, de 63,5x112,5x78 mm, montagem sobre calha DIN (35 mm) e encaixe por clique na calha, segundo EN 60947-2. (material) | 1 | 203337.92 | 203337.920 |
| mo003 | h | Oficial de 1ª electricista. (mão de obra) | 0.479 | 1057.3 | 506.447 |
| % | % | Custos directos complementares | 2 % | 203844.367 | 4076.887 |
|  |  | Custos directos |  |  | 207921.254 |

## Recursos

**mt35amc151a** Ud Guarda-motor com comando manual local
Dados técnicos: Custo energético 28.198 MJ; Emissão de CO2 1.515 kg
Resíduos:
- embalagem: re150101 Embalagens de papel e cartão. (componente de resíduo); rendimento 0.038 kg; Código LER 15 01 01; Massa do elemento 1 kg; Volume 0.001333 m3
