# Telerruptor modular

- Propriedade do ficheiro: CYPE Ingenieros S.A.
- Formato: FIEBDC-3/2016
- Programa: Gerador de preços para construção civil. CYPE Ingenieros, S.A.
- Data: 26/10/2024
- Âmbito geográfico: Angola
- Moeda: AOA
- Custos indirectos: 3 %
- IVA: 18 %

## I Instalações

### IE Eléctricas

#### IEX Aparelhagem

**IEX100** Ud Telerruptor modular.
Telerruptor de 2 módulos, tetrapolar (4P), de 16 A. Totalmente montado, ligado e testado.
Inclui: Montagem e ligação do elemento.
Critério de medição de projecto: Número de unidades previstas, segundo documentação gráfica de Projecto.
Critério de medição de obra: Medir-se-á o número de unidades realmente executadas segundo especificações de Projecto.

| Código | Un | Descrição | Rendimento | Preço | Importância |
|---|---|---|---|---|---|
| mt35cgm032c | Ud | Telerruptor de 2 módulos, tetrapolar (4P), de 16 A, inclusive acessórios de montagem, segundo NP EN 60669-1 e NP EN 60669-2-2. (material) | 1 | 116456.71 | 116456.710 |
| mo003 | h | Oficial de 1ª electricista. (mão de obra) | 0.408 | 1084.69 | 442.554 |
| % | % | Custos directos complementares | 2 % | 116899.264 | 2337.985 |
|  |  | Custos directos |  |  | 119237.249 |

## Recursos

**mt35cgm032c** Ud Telerruptor de 2 módulos
Dados técnicos: Custo energético 46.981 MJ; Emissão de CO2 2.501 kg
Resíduos:
- embalagem: re150101 Embalagens de papel e cartão. (componente de resíduo); rendimento 0.035 kg; Código LER 15 01 01; Massa do elemento 1 kg; Volume 0.001333 m3
