# Torneira

- Propriedade do ficheiro: CYPE Ingenieros S.A.
- Formato: FIEBDC-3/2016
- Programa: Gerador de preços para construção civil. CYPE Ingenieros, S.A.
- Data: 17/04/2024
- Âmbito geográfico: Angola
- Moeda: AOA
- Custos indirectos: 3 %
- IVA: 18 %

## I Instalações

### IF Abastecimento de água

#### IFW Elementos

**IFW030** Ud Torneira.
Torneira de latão cromado, de 1/2" de diâmetro.
Inclui: Marcação. Colocação. Ligação e verificação do seu correcto funcionamento.
Critério de medição de projecto: Número de unidades previstas, segundo documentação gráfica de Projecto.
Critério de medição de obra: Medir-se-á o número de unidades realmente executadas segundo especificações de Projecto.

| Código | Un | Descrição | Rendimento | Preço | Importância |
|---|---|---|---|---|---|
| mt37sgl055a | Ud | Torneira de latão cromado, de 1/2" de diâmetro. (material) | 1 | 7704.76 | 7704.760 |
| mt37www010 | Ud | Material auxiliar para instalações de abastecimento de água. (material) | 1 | 1664.61 | 1664.610 |
| mo008 | h | Oficial de 1ª canalizador. (mão de obra) | 0.141 | 1057.3 | 149.079 |
| mo107 | h | Ajudante de canalizador. (mão de obra) | 0.141 | 603.82 | 85.139 |
| % | % | Custos directos complementares | 2 % | 9603.588 | 192.072 |
|  |  | Custos directos |  |  | 9795.660 |

## Recursos

**mt37sgl055a** Ud Torneira de latão cromado, de 1/2" de diâmetro
Dados técnicos: Custo energético 33.422 MJ; Emissão de CO2 2.303 kg
Resíduos:
- embalagem: re150101 Embalagens de papel e cartão. (componente de resíduo); rendimento 0.072 kg; Código LER 15 01 01; Massa do elemento 1 kg; Volume 0.001333 m3
