# Torneira

- Propriedade do ficheiro: CYPE Ingenieros S.A.
- Formato: FIEBDC-3/2016
- Programa: Gerador de preços para construção civil. CYPE Ingenieros, S.A.
- Data: 26/10/2024
- Âmbito geográfico: Angola
- Moeda: AOA
- Custos indirectos: 3 %
- IVA: 18 %

## I Instalações

### IF Abastecimento de água

#### IFW Elementos

**IFW030** Ud Torneira.
Torneira de latão para jardim ou terraço, com racor de ligação a mangueira, de 1" de diâmetro.
Inclui: Marcação. Colocação. Ligação e verificação do seu correcto funcionamento.
Critério de medição de projecto: Número de unidades previstas, segundo documentação gráfica de Projecto.
Critério de medição de obra: Medir-se-á o número de unidades realmente executadas segundo especificações de Projecto.

| Código | Un | Descrição | Rendimento | Preço | Importância |
|---|---|---|---|---|---|
| mt37sgl040c | Ud | Torneira de latão para jardim ou terraço, com racor de ligação a mangueira, de 1" de diâmetro. (material) | 1 | 42548.69 | 42548.690 |
| mt37www010 | Ud | Material auxiliar para instalações de abastecimento de água. (material) | 1 | 1729.63 | 1729.630 |
| mo008 | h | Oficial de 1ª canalizador. (mão de obra) | 0.141 | 1084.69 | 152.941 |
| mo107 | h | Ajudante de canalizador. (mão de obra) | 0.141 | 619.46 | 87.344 |
| % | % | Custos directos complementares | 2 % | 44518.605 | 890.372 |
|  |  | Custos directos |  |  | 45408.977 |

## Recursos

**mt37sgl040c** Ud Torneira de latão para jardim ou terraço, com racor de ligação a mangueira, de 1" de diâmetro
Dados técnicos: Custo energético 61.534 MJ; Emissão de CO2 4.191 kg
Resíduos:
- embalagem: re150101 Embalagens de papel e cartão. (componente de resíduo); rendimento 0.072 kg; Código LER 15 01 01; Massa do elemento 1 kg; Volume 0.001333 m3
