# Válvula de retenção

- Propriedade do ficheiro: CYPE Ingenieros S.A.
- Formato: FIEBDC-3/2016
- Programa: Gerador de preços para construção civil. CYPE Ingenieros, S.A.
- Data: 26/10/2024
- Âmbito geográfico: Angola
- Moeda: AOA
- Custos indirectos: 3 %
- IVA: 18 %

## I Instalações

### IF Abastecimento de água

#### IFW Elementos

**IFW040** Ud Válvula de retenção.
Válvula de retenção de latão para enroscar de 2 1/2".
Inclui: Marcação. Colocação. Ligação e verificação do seu correcto funcionamento.
Critério de medição de projecto: Número de unidades previstas, segundo documentação gráfica de Projecto.
Critério de medição de obra: Medir-se-á o número de unidades realmente executadas segundo especificações de Projecto.

| Código | Un | Descrição | Rendimento | Preço | Importância |
|---|---|---|---|---|---|
| mt37svr010g | Ud | Válvula de retenção de latão para enroscar de 2 1/2". (material) | 1 | 66936.35 | 66936.350 |
| mt37www010 | Ud | Material auxiliar para instalações de abastecimento de água. (material) | 1 | 1729.63 | 1729.630 |
| mo008 | h | Oficial de 1ª canalizador. (mão de obra) | 0.282 | 1084.69 | 305.883 |
| mo107 | h | Ajudante de canalizador. (mão de obra) | 0.282 | 619.46 | 174.688 |
| % | % | Custos directos complementares | 2 % | 69146.551 | 1382.931 |
|  |  | Custos directos |  |  | 70529.482 |

## Recursos

**mt37svr010g** Ud Válvula de retenção de latão para enroscar de 2 1/2"
Dados técnicos: Custo energético 2045.187 MJ; Emissão de CO2 137.413 kg
Resíduos:
- embalagem: re150101 Embalagens de papel e cartão. (componente de resíduo); rendimento 0.072 kg; Código LER 15 01 01; Massa do elemento 1 kg; Volume 0.001333 m3
