# Caixa de visita

- Propriedade do ficheiro: CYPE Ingenieros S.A.
- Formato: FIEBDC-3/2016
- Programa: Gerador de preços para construção civil. CYPE Ingenieros, S.A.
- Data: 17/04/2024
- Âmbito geográfico: Angola
- Moeda: AOA
- Custos indirectos: 3 %
- IVA: 18 %

## I Instalações

### IF Abastecimento de água

#### IFW Elementos

**IFW070** Ud Caixa de visita.
Execução de caixa de visita enterrada, de dimensões interiores 40x40x50 cm, de betão simples "in situ" C35/45 (X0(P); D25; S2; Cl 0,2), sobre base de betão simples C30/37 (X0(P); D25; S2; Cl 0,4) de 15 cm de espessura, com aro e tampa de ferro fundido classe B-125 segundo NP EN 124, para alojamento da válvula; escavação prévia com meios mecânicos e posterior enchimento do tardoz com material granular. Inclusive molde reutilizável de chapa metálica, amortizável em 20 utilizações.
Critérios considerados na determinação do preço da unidade de obra: O preço não inclui a válvula.
Inclui: Marcação. Escavação com meios mecânicos. Eliminação das terras soltas do fundo da escavação. Betonagem e compactação do betão na execução da base. Colocação da cofragem metálica. Betonagem e compactação do betão na execução da caixa com cofragem previamente humedecida. Remoção da cofragem. Ligação dos tubos à caixa. Colocação da tampa. Enchimento do tardoz.
Critério de medição de projecto: Número de unidades previstas, segundo documentação gráfica de Projecto.
Critério de medição de obra: Medir-se-á o número de unidades realmente executadas segundo especificações de Projecto.

| Código | Un | Descrição | Rendimento | Preço | Importância |
|---|---|---|---|---|---|
| mt10hmf020va | m³ | Betão simples C30/37 (X0(P); D25; S2; Cl 0,4), fabricado em central, segundo NP EN 206. (material) | 0.074 | 26989.32 | 1997.210 |
| mt08aaa010a | m³ | Água. (material) | 0.006 | 279.7 | 1.678 |
| mt01arg005a | t | Areia de pedreira, para argamassa preparada em obra. (material) | 0.021 | 2992.57 | 62.844 |
| mt08cem000l | kg | Cimento cinzento em sacos. (material) | 6.48 | 18.65 | 120.852 |
| mt08adt010 | kg | Aditivo hidrófugo para impermeabilização de argamassas ou betões. (material) | 0.13 | 223.75 | 29.088 |
| mt08epr030a | Ud | Molde reutilizável para execução de caixas de secção quadrada de 40x40x50 cm, de chapa metálica, inclusive acessórios de montagem. (material) | 0.05 | 34096.33 | 1704.817 |
| mt10hmf020xa | m³ | Betão simples C35/40 (X0(P); D25; S2; Cl 0,2), fabricado em central, segundo NP EN 206. (material) | 0.125 | 28338.78 | 3542.348 |
| mt11tfa010a | Ud | Aro e tampa de ferro fundido, 40x40 cm, para caixa visitável, classe B-125 segundo NP EN 124. (material) | 1 | 24969.13 | 24969.130 |
| mt01arr010a | t | Brita de pedreira, de 19 a 25 mm de diâmetro. (material) | 0.355 | 1911.92 | 678.732 |
| mq01ret020b | h | Retroescavadora sobre pneus, de 70 kW. (equipamento) | 0.05 | 10756.81 | 537.841 |
| mo020 | h | Oficial de 1ª construção. (mão de obra) | 1.267 | 1028.94 | 1303.667 |
| mo113 | h | Operário não qualificado construção. (mão de obra) | 0.946 | 581.64 | 550.231 |
| % | % | Custos directos complementares | 2 % | 35498.438 | 709.969 |
|  |  | Custos directos |  |  | 36208.407 |

Resíduos:
- colocação: mt01arg005a Areia de pedreira, para argamassa preparada em obra; factor de resíduo 0.00501329
- colocação: mt08cem000l Cimento cinzento em sacos; factor de resíduo 0.0189
- colocação: mt08adt010 Aditivo hidrófugo para impermeabilização de argamassas ou betões; factor de resíduo 0.055
- colocação: mt08epr030a; factor de resíduo 1
- colocação: mt01arr010a Brita de pedreira, de 19 a 25 mm de diâmetro; factor de resíduo 0.00686426
- escavação: ruo170504 Solos e rochas não abrangidos em 17 05 03. (componente de resíduo); rendimento 643.37 kg; Código LER 17 05 04; Massa do elemento 1 kg; Volume 0.000625 m3

## Recursos

**mt10hmf020va** m³ Betão simples C30/37 (X0(P); D25; S2; Cl 0,4), fabricado em central, segundo NP EN 206
Dados técnicos: Custo energético 2208.000 MJ; Emissão de CO2 253.000 kg; Código LER 17 01 01; Massa do elemento 2300 kg; Volume 1.533333 m3

**mt08aaa010a** m³ Água
Dados técnicos: Custo energético 60.000 MJ; Emissão de CO2 30.000 kg

**mt01arg005a** t Areia de pedreira, para argamassa preparada em obra
Dados técnicos: Custo energético 75.000 MJ; Emissão de CO2 4.000 kg; Código LER 01 04 08; Massa do elemento 1000 kg; Volume 0.666667 m3

**mt08cem000l** kg Cimento cinzento em sacos
Dados técnicos: Custo energético 6.939 MJ; Emissão de CO2 0.897 kg; Código LER 17 01 01; Massa do elemento 1 kg; Volume 0.000667 m3
Resíduos:
- embalagem: re150101 Embalagens de papel e cartão. (componente de resíduo); rendimento 0.009 kg; Código LER 15 01 01; Massa do elemento 1 kg; Volume 0.001333 m3
- embalagem: re170203 Plástico. (componente de resíduo); rendimento 0.002 kg; Código LER 17 02 03; Massa do elemento 1 kg; Volume 0.001667 m3

**mt08adt010** kg Aditivo hidrófugo para impermeabilização de argamassas ou betões
Dados técnicos: Custo energético 71.130 MJ; Emissão de CO2 2.824 kg; Código LER 17 09 04; Massa do elemento 1 kg; Volume 0.000667 m3
Resíduos:
- embalagem: re170203 Plástico; rendimento 0.032 kg

**mt08epr030a** Ud Molde reutilizável para execução de caixas de secção quadrada de 40x40x50 cm
Dados técnicos: Custo energético 301.781 MJ; Emissão de CO2 15.657 kg; Código LER 17 04 05; Massa do elemento 30.7 kg; Volume 0.014619 m3

**mt10hmf020xa** m³ Betão simples C35/40 (X0(P); D25; S2; Cl 0,2), fabricado em central, segundo NP EN 206
Dados técnicos: Custo energético 2208.000 MJ; Emissão de CO2 253.000 kg; Código LER 17 01 01; Massa do elemento 2300 kg; Volume 1.533333 m3

**mt11tfa010a** Ud Aro e tampa de ferro fundido, 40x40 cm, para caixa visitável, classe B-125 segundo NP EN 124
Dados técnicos: Custo energético 264.146 MJ; Emissão de CO2 16.520 kg
Resíduos:
- embalagem: re150101 Embalagens de papel e cartão; rendimento 0.072 kg

**mt01arr010a** t Brita de pedreira, de 19 a 25 mm de diâmetro
Dados técnicos: Custo energético 75.000 MJ; Emissão de CO2 4.000 kg; Código LER 01 04 08; Massa do elemento 1000 kg; Volume 0.666667 m3
