# Equipamento de protecção catódica, para depósito de gás de petróleo liquefeito (GPL), enterrado

- Propriedade do ficheiro: CYPE Ingenieros S.A.
- Formato: FIEBDC-3/2016
- Programa: Gerador de preços para construção civil. CYPE Ingenieros, S.A.
- Data: 17/04/2024
- Âmbito geográfico: Angola
- Moeda: AOA
- Custos indirectos: 3 %
- IVA: 18 %

## I Instalações

### IG Gases combustíveis

#### IGD Depósitos

**IGD112** Ud Equipamento de protecção catódica, para depósito de gás de petróleo liquefeito (GPL), enterrado.
Equipamento de protecção catódica formado por 13 ânodos de magnésio de liga AZ-63, de 1,5 V, colocados dentro de sacos cheios com uma mistura de gesso e bentonite, ligados a cabos unipolares de cobre de 2,5 mm² de secção e 4 m de comprimento, com isolamento de PVC, para depósito de gás de petróleo liquefeito (GPL), enterrado em fosso cheio com terra da própria escavação, peneirada, de chapa de aço, com uma capacidade de 19000 litros. Incluindo cabos de ligação, caixa de ligações, suporte, acessórios e elementos de fixação.
Critérios considerados na determinação do preço da unidade de obra: O preço não inclui os trabalhos auxiliares nem o enchimento.
Inclui: Marcação. Colocação de cabos. Montagem, ligação e verificação do seu correcto funcionamento.
Critério de medição de projecto: Número de unidades previstas, segundo documentação gráfica de Projecto.
Critério de medição de obra: Medir-se-á o número de unidades realmente executadas segundo especificações de Projecto.

| Código | Un | Descrição | Rendimento | Preço | Importância |
|---|---|---|---|---|---|
| mt43dep023b | Ud | Ânodo de magnésio de liga AZ-63, de 1,5 V, de 60 mm de diâmetro e 720 mm de comprimento, de 4,1 kg, colocado dentro de um saco de algodão puro cheio com uma mistura de gesso e bentonite e ligado a um cabo unipolar de cobre de 2,5 mm² de secção e 4 m de comprimento, com isolamento de PVC, de 11 kg de peso total. (material) | 13 | 112432.44 | 1461621.720 |
| mt35cep050c | m | Cabo unipolar XV, sendo a sua tensão nominal de 0,6/1 kV, reacção ao fogo classe Eca segundo NP EN 50575, com condutor multifilar de cobre classe 1 de 4 mm² de secção, com isolamento de polietileno reticulado e bainha exterior de PVC. Segundo IEC 60502-1. (material) | 57.5 | 808.14 | 46468.050 |
| mt43dep050 | Ud | Caixa de ligações formada por armário metálico, de 200x200x150 mm, grau de protecção IP65, com porta e fechadura de triângulo. (material) | 1 | 80638.41 | 80638.410 |
| mt43dep052 | Ud | Suporte de pavimento para caixa de ligações, formado por pé, mastro de aço galvanizado de 1,5 m de comprimento e base para fixação de armário. (material) | 1 | 45182.24 | 45182.240 |
| mo010 | h | Oficial de 1ª instalador de gás. (mão de obra) | 1.582 | 1057.3 | 1672.649 |
| mo109 | h | Ajudante de instalador de gás. (mão de obra) | 1.582 | 603.82 | 955.243 |
| % | % | Custos directos complementares | 2 % | 1636538.312 | 32730.766 |
|  |  | Custos directos |  |  | 1669269.078 |

Resíduos:
- colocação: mt35cep050c; factor de resíduo 0.0165067

## Recursos

**mt35cep050c** m Cabo unipolar XV
Dados técnicos: Custo energético 2.800 MJ; Emissão de CO2 0.109 kg; Código LER 17 04 11; Massa do elemento 0.075 kg; Volume 0.00005 m3
Resíduos:
- embalagem: re150101 Embalagens de papel e cartão. (componente de resíduo); rendimento 0.065 kg; Código LER 15 01 01; Massa do elemento 1 kg; Volume 0.001333 m3
