# Central de detecção de gás

- Propriedade do ficheiro: CYPE Ingenieros S.A.
- Formato: FIEBDC-3/2016
- Programa: Gerador de preços para construção civil. CYPE Ingenieros, S.A.
- Data: 26/10/2024
- Âmbito geográfico: Angola
- Moeda: AOA
- Custos indirectos: 3 %
- IVA: 18 %

## I Instalações

### IG Gases combustíveis

#### IGL Detecção e alarme

**IGL001** Ud Central de detecção de gás.
Central de detecção automática de gás, analógica, para 8 zonas, de 355x260x85 mm, com grau de protecção IP43, 8 barras de leds que indicam o estado de funcionamento, o estado dos detectores e a concentração de gás medida pelo detector de cada zona, 3 níveis de alarme, 3 relés de saída, um de 230 V, um de 12 Vcc e um com os contactos livres de tensão, para cada nível de alarme e fonte de alimentação de 230 V. Inclusive baterias.
Inclui: Colocação e fixação. Montagem, ligação e verificação do seu correcto funcionamento.
Critério de medição de projecto: Número de unidades previstas, segundo documentação gráfica de Projecto.
Critério de medição de obra: Medir-se-á o número de unidades realmente executadas segundo especificações de Projecto.

| Código | Un | Descrição | Rendimento | Preço | Importância |
|---|---|---|---|---|---|
| mt41dce040c | Ud | Central de detecção automática de gás, analógica, para 8 zonas, de 355x260x85 mm, com grau de protecção IP43, 8 barras de leds que indicam o estado de funcionamento, o estado dos detectores e a concentração de gás medida pelo detector de cada zona, 3 níveis de alarme, 3 relés de saída, um de 230 V, um de 12 Vcc e um com os contactos livres de tensão, para cada nível de alarme e fonte de alimentação de 230 V, segundo NP EN 60079-29-1. (material) | 1 | 1488191.03 | 1488191.030 |
| mt41rte030c | Ud | Bateria de 12 V e 3 Ah. (material) | 2 | 25165.99 | 50331.980 |
| mo006 | h | Oficial de 1ª instalador de redes e equipamentos de detecção e segurança. (mão de obra) | 0.704 | 1084.69 | 763.622 |
| mo105 | h | Ajudante de instalador de redes e equipamentos de detecção e segurança. (mão de obra) | 0.704 | 619.46 | 436.100 |
| % | % | Custos directos complementares | 2 % | 1539722.732 | 30794.455 |
|  |  | Custos directos |  |  | 1570517.187 |
