# Sirene

- Propriedade do ficheiro: CYPE Ingenieros S.A.
- Formato: FIEBDC-3/2016
- Programa: Gerador de preços para construção civil. CYPE Ingenieros, S.A.
- Data: 17/04/2024
- Âmbito geográfico: Angola
- Moeda: AOA
- Custos indirectos: 3 %
- IVA: 18 %

## I Instalações

### IG Gases combustíveis

#### IGL Detecção e alarme

**IGL003** Ud Sirene.
Sirene electrónica com sinal óptico e acústico. Inclusive elementos de fixação.
Inclui: Colocação e fixação. Montagem, ligação e verificação do seu correcto funcionamento.
Critério de medição de projecto: Número de unidades previstas, segundo documentação gráfica de Projecto.
Critério de medição de obra: Medir-se-á o número de unidades realmente executadas segundo especificações de Projecto.

| Código | Un | Descrição | Rendimento | Preço | Importância |
|---|---|---|---|---|---|
| mt41apu040 | Ud | Sirene para sistema de detecção de gás, com sinal óptico e acústico, com elementos de fixação. (material) | 1 | 203320.09 | 203320.090 |
| mo006 | h | Oficial de 1ª instalador de redes e equipamentos de detecção e segurança. (mão de obra) | 0.704 | 1057.3 | 744.339 |
| mo105 | h | Ajudante de instalador de redes e equipamentos de detecção e segurança. (mão de obra) | 0.704 | 603.82 | 425.089 |
| % | % | Custos directos complementares | 2 % | 204489.518 | 4089.790 |
|  |  | Custos directos |  |  | 208579.308 |

## Recursos

**mt41apu040** Ud Sirene para sistema de detecção de gás, com sinal óptico e acústico, com elementos de fixação
Dados técnicos: Custo energético 0.021 MJ; Emissão de CO2 0.032 kg
Resíduos:
- embalagem: re150101 Embalagens de papel e cartão. (componente de resíduo); rendimento 0.038 kg; Código LER 15 01 01; Massa do elemento 1 kg; Volume 0.001333 m3
