# Redutor

- Propriedade do ficheiro: CYPE Ingenieros S.A.
- Formato: FIEBDC-3/2016
- Programa: Gerador de preços para construção civil. CYPE Ingenieros, S.A.
- Data: 17/04/2024
- Âmbito geográfico: Angola
- Moeda: AOA
- Custos indirectos: 3 %
- IVA: 18 %

## I Instalações

### IG Gases combustíveis

#### IGW Elementos

**IGW010** Ud Redutor.
Redutor tipo B10 VSI para um caudal máximo de 10 m³/h, 0,1 a 4 bar de pressão de entrada e 20 mbar de pressão de saída.
Inclui: Montagem, ligação e verificação do seu correcto funcionamento.
Critério de medição de projecto: Número de unidades previstas, segundo documentação gráfica de Projecto.
Critério de medição de obra: Medir-se-á o número de unidades realmente executadas segundo especificações de Projecto.

| Código | Un | Descrição | Rendimento | Preço | Importância |
|---|---|---|---|---|---|
| mt43cgp020ad | Ud | Redutor tipo B10 VSI para um caudal máximo de 10 m³/h, 0,1 a 4 bar de pressão de entrada e 20 mbar de pressão de saída. (material) | 1 | 73123.89 | 73123.890 |
| mo010 | h | Oficial de 1ª instalador de gás. (mão de obra) | 1.056 | 1057.3 | 1116.509 |
| mo109 | h | Ajudante de instalador de gás. (mão de obra) | 1.056 | 603.82 | 637.634 |
| % | % | Custos directos complementares | 2 % | 74878.033 | 1497.561 |
|  |  | Custos directos |  |  | 76375.594 |

## Recursos

**mt43cgp020ad** Ud Redutor tipo B10 VSI para um caudal máximo de 10 m³/h, 0,1 a 4 bar de pressão de entrada e 20 mbar de pressão de saída
Dados técnicos: Custo energético 109.074 MJ; Emissão de CO2 6.856 kg
Resíduos:
- embalagem: re150101 Embalagens de papel e cartão. (componente de resíduo); rendimento 0.072 kg; Código LER 15 01 01; Massa do elemento 1 kg; Volume 0.001333 m3
