# Válvula de gás

- Propriedade do ficheiro: CYPE Ingenieros S.A.
- Formato: FIEBDC-3/2016
- Programa: Gerador de preços para construção civil. CYPE Ingenieros, S.A.
- Data: 26/10/2024
- Âmbito geográfico: Angola
- Moeda: AOA
- Custos indirectos: 3 %
- IVA: 18 %

## I Instalações

### IG Gases combustíveis

#### IGW Elementos

**IGW020** Ud Válvula de gás.
Válvula de esfera de aço inoxidável com comando de alavanca, com flanges em ambos lados de 4" de diâmetro, PN=16 bar.
Inclui: Montagem, ligação e verificação do seu correcto funcionamento.
Critério de medição de projecto: Número de unidades previstas, segundo documentação gráfica de Projecto.
Critério de medição de obra: Medir-se-á o número de unidades realmente executadas segundo especificações de Projecto.

| Código | Un | Descrição | Rendimento | Preço | Importância |
|---|---|---|---|---|---|
| mt43acv120b | Ud | Válvula de esfera de aço inoxidável com comando de alavanca, com flanges em ambos lados de 4" de diâmetro, PN=16 bar. (material) | 1 | 827709.5 | 827709.500 |
| mo010 | h | Oficial de 1ª instalador de gás. (mão de obra) | 0.872 | 1084.69 | 945.850 |
| mo109 | h | Ajudante de instalador de gás. (mão de obra) | 0.872 | 619.46 | 540.169 |
| % | % | Custos directos complementares | 2 % | 829195.519 | 16583.910 |
|  |  | Custos directos |  |  | 845779.429 |

## Recursos

**mt43acv120b** Ud Válvula de esfera de aço inoxidável com comando de alavanca, com flanges em ambos lados de 4" de diâmetro, PN=16 bar
Dados técnicos: Custo energético 2228.662 MJ; Emissão de CO2 327.673 kg
Resíduos:
- embalagem: re150101 Embalagens de papel e cartão. (componente de resíduo); rendimento 0.086 kg; Código LER 15 01 01; Massa do elemento 1 kg; Volume 0.001333 m3
