# Alojamento para dispositivo de gás

- Propriedade do ficheiro: CYPE Ingenieros S.A.
- Formato: FIEBDC-3/2016
- Programa: Gerador de preços para construção civil. CYPE Ingenieros, S.A.
- Data: 17/04/2024
- Âmbito geográfico: Angola
- Moeda: AOA
- Custos indirectos: 3 %
- IVA: 18 %

## I Instalações

### IG Gases combustíveis

#### IGW Elementos

**IGW030** Ud Alojamento para dispositivo de gás.
Caixa S 2300 de chapa electrozincada de 350x485x197 mm.
Inclui: Colocação e fixação da caixa.
Critério de medição de projecto: Número de unidades previstas, segundo documentação gráfica de Projecto.
Critério de medição de obra: Medir-se-á o número de unidades realmente executadas segundo especificações de Projecto.

| Código | Un | Descrição | Rendimento | Preço | Importância |
|---|---|---|---|---|---|
| mt43cgp010a | Ud | Caixa S 2300 de chapa electrozincada de 350x485x197 mm, com tampa com a palavra "Gás" e a expressão "Proibido fumar ou foguear". (material) | 1 | 44980.11 | 44980.110 |
| mo010 | h | Oficial de 1ª instalador de gás. (mão de obra) | 0.352 | 1057.3 | 372.170 |
| mo109 | h | Ajudante de instalador de gás. (mão de obra) | 0.422 | 603.82 | 254.812 |
| % | % | Custos directos complementares | 2 % | 45607.092 | 912.142 |
|  |  | Custos directos |  |  | 46519.234 |

## Recursos

**mt43cgp010a** Ud Caixa S 2300 de chapa electrozincada de 350x485x197 mm
Dados técnicos: Custo energético 0.016 MJ; Emissão de CO2 0.026 kg
Resíduos:
- embalagem: re150101 Embalagens de papel e cartão. (componente de resíduo); rendimento 0.03 kg; Código LER 15 01 01; Massa do elemento 1 kg; Volume 0.001333 m3
