# Magiscopio

- Propriedade do ficheiro: CYPE Ingenieros S.A.
- Formato: FIEBDC-3/2016
- Programa: Gerador de preços para construção civil. CYPE Ingenieros, S.A.
- Data: 17/04/2024
- Âmbito geográfico: Angola
- Moeda: AOA
- Custos indirectos: 3 %
- IVA: 18 %

## I Instalações

### IG Gases combustíveis

#### IGW Elementos

**IGW040** Ud Magiscopio.
Indicador óptico de utilização das garrafas de serviço ou de reserva, de rosca métrica macho-macho de 20 mm de diâmetro e 150 mm de comprimento.
Inclui: Montagem, ligação e verificação do seu correcto funcionamento.
Critério de medição de projecto: Número de unidades previstas, segundo documentação gráfica de Projecto.
Critério de medição de obra: Medir-se-á o número de unidades realmente executadas segundo especificações de Projecto.

| Código | Un | Descrição | Rendimento | Preço | Importância |
|---|---|---|---|---|---|
| mt43bbg070 | Ud | Indicador óptico de utilização das garrafas de serviço ou de reserva, de rosca métrica macho-macho de 20 mm de diâmetro e 150 mm de comprimento. (material) | 1 | 30402.89 | 30402.890 |
| mo010 | h | Oficial de 1ª instalador de gás. (mão de obra) | 0.141 | 1057.3 | 149.079 |
| mo109 | h | Ajudante de instalador de gás. (mão de obra) | 0.141 | 603.82 | 85.139 |
| % | % | Custos directos complementares | 2 % | 30637.108 | 612.742 |
|  |  | Custos directos |  |  | 31249.850 |

## Recursos

**mt43bbg070** Ud Indicador óptico de utilização das garrafas de serviço ou de reserva
Dados técnicos: Custo energético 0.039 MJ; Emissão de CO2 0.061 kg
Resíduos:
- embalagem: re150101 Embalagens de papel e cartão. (componente de resíduo); rendimento 0.072 kg; Código LER 15 01 01; Massa do elemento 1 kg; Volume 0.001333 m3
