# Tubagem de aço galvanizado, sem soldadura

- Propriedade do ficheiro: CYPE Ingenieros S.A.
- Formato: FIEBDC-3/2016
- Programa: Gerador de preços para construção civil. CYPE Ingenieros, S.A.
- Data: 17/04/2024
- Âmbito geográfico: Angola
- Moeda: AOA
- Custos indirectos: 3 %
- IVA: 18 %

## I Instalações

### IH Tubagens para fluidos

#### IHA Tubagens de aço

**IHA120** m Tubagem de aço galvanizado, sem soldadura.
Tubagem formada por tubo de aço galvanizado estirado sem soldadura, série M, de 1" DN 25 mm de diâmetro e 3,2 mm de espessura. Instalação em superfície. Inclusive material auxiliar para montagem e fixação, acessórios e peças especiais.
Inclui: Marcação. Colocação e fixação de tubos, acessórios e peças especiais.
Critério de medição de projecto: Comprimento medido segundo documentação gráfica de Projecto.
Critério de medição de obra: Medir-se-á o comprimento realmente executado segundo especificações de Projecto.

| Código | Un | Descrição | Rendimento | Preço | Importância |
|---|---|---|---|---|---|
| mt08tag400d | Ud | Material auxiliar para montagem e fixação das tubagens de aço galvanizado, de 1" DN 25 mm. (material) | 1 | 120.74 | 120.740 |
| mt08tag015dg | m | Tubo de aço galvanizado estirado sem soldadura, série M, de 1" DN 25 mm de diâmetro e 3,2 mm de espessura, segundo NP EN 10255, com o preço incrementado em 30% relativamente a acessórios e peças especiais. (material) | 1 | 3139.08 | 3139.080 |
| mo008 | h | Oficial de 1ª canalizador. (mão de obra) | 0.324 | 1057.3 | 342.565 |
| mo107 | h | Ajudante de canalizador. (mão de obra) | 0.324 | 603.82 | 195.638 |
| % | % | Custos directos complementares | 2 % | 3798.023 | 75.960 |
|  |  | Custos directos |  |  | 3873.983 |

Resíduos:
- colocação: mt08tag015dg; factor de resíduo 0.0320988

## Recursos

**mt08tag015dg** m Tubo de aço galvanizado estirado sem soldadura
Dados técnicos: Custo energético 62.290 MJ; Emissão de CO2 6.163 kg; Código LER 17 04 05; Massa do elemento 2.41 kg; Volume 0.001148 m3
Resíduos:
- embalagem: re170201 Madeira. (componente de resíduo); rendimento 0.011 kg; Código LER 17 02 01; Massa do elemento 1 kg; Volume 0.000909 m3
- embalagem: re170203 Plástico. (componente de resíduo); rendimento 0.003 kg; Código LER 17 02 03; Massa do elemento 1 kg; Volume 0.001667 m3
