# Tubagem de aço preto, com soldadura longitudinal, para gás

- Propriedade do ficheiro: CYPE Ingenieros S.A.
- Formato: FIEBDC-3/2016
- Programa: Gerador de preços para construção civil. CYPE Ingenieros, S.A.
- Data: 17/04/2024
- Âmbito geográfico: Angola
- Moeda: AOA
- Custos indirectos: 3 %
- IVA: 18 %

## I Instalações

### IH Tubagens para fluidos

#### IHA Tubagens de aço

**IHA510** m Tubagem de aço preto, com soldadura longitudinal, para gás.
Tubagem para gás, formada por tubo de aço preto, com soldadura longitudinal por resistência eléctrica, série M, de 1" DN 25 mm de diâmetro e 3,2 mm de espessura. Instalação em superfície. Inclusive material auxiliar para montagem e fixação, acessórios e peças especiais.
Inclui: Marcação. Colocação e fixação de tubos, acessórios e peças especiais.
Critério de medição de projecto: Comprimento medido segundo documentação gráfica de Projecto.
Critério de medição de obra: Medir-se-á o comprimento realmente executado segundo especificações de Projecto.

| Código | Un | Descrição | Rendimento | Preço | Importância |
|---|---|---|---|---|---|
| mt08tan330d | Ud | Material auxiliar para montagem e fixação das tubagens de aço, de 1" DN 25 mm. (material) | 1 | 120.74 | 120.740 |
| mt08tan010dg | m | Tubo de aço preto, com soldadura longitudinal por resistência eléctrica, série M, de 1" DN 25 mm de diâmetro e 3,2 mm de espessura, segundo NP EN 10255, com o preço incrementado em 30% relativamente a acessórios e peças especiais. (material) | 1 | 1311.38 | 1311.380 |
| mo010 | h | Oficial de 1ª instalador de gás. (mão de obra) | 0.324 | 1057.3 | 342.565 |
| mo109 | h | Ajudante de instalador de gás. (mão de obra) | 0.324 | 603.82 | 195.638 |
| % | % | Custos directos complementares | 2 % | 1970.323 | 39.406 |
|  |  | Custos directos |  |  | 2009.729 |

Resíduos:
- colocação: mt08tan010dg; factor de resíduo 0.035

## Recursos

**mt08tan010dg** m Tubo de aço preto
Dados técnicos: Custo energético 25.475 MJ; Emissão de CO2 1.223 kg; Código LER 17 04 05; Massa do elemento 2.41 kg; Volume 0.001148 m3
Resíduos:
- embalagem: re170201 Madeira. (componente de resíduo); rendimento 0.011 kg; Código LER 17 02 01; Massa do elemento 1 kg; Volume 0.000909 m3
- embalagem: re170203 Plástico. (componente de resíduo); rendimento 0.003 kg; Código LER 17 02 03; Massa do elemento 1 kg; Volume 0.001667 m3
