# Tubagem de cobre, para gás medicinal

- Propriedade do ficheiro: CYPE Ingenieros S.A.
- Formato: FIEBDC-3/2016
- Programa: Gerador de preços para construção civil. CYPE Ingenieros, S.A.
- Data: 17/04/2024
- Âmbito geográfico: Angola
- Moeda: AOA
- Custos indirectos: 3 %
- IVA: 18 %

## I Instalações

### IH Tubagens para fluidos

#### IHC Tubagens de cobre

**IHC210** m Tubagem de cobre, para gás medicinal.
Tubagem para gás medicinal formada por tubo de cobre rígido, de 8/10 mm de diâmetro e 1 mm de espessura. Instalação em superfície. Inclusive material auxiliar para montagem e fixação, acessórios e peças especiais.
Inclui: Marcação. Colocação e fixação de tubos, acessórios e peças especiais.
Critério de medição de projecto: Comprimento medido segundo documentação gráfica de Projecto.
Critério de medição de obra: Medir-se-á o comprimento realmente executado segundo especificações de Projecto.

| Código | Un | Descrição | Rendimento | Preço | Importância |
|---|---|---|---|---|---|
| mt37tca450a | Ud | Material auxiliar para montagem e fixação das tubagens de cobre rígido, de 8/10 mm de diâmetro. (material) | 1 | 210.46 | 210.460 |
| mt37tca050ag | m | Tubo de cobre rígido, de 8/10 mm de diâmetro e 1 mm de espessura, segundo NP EN 13348, com o preço incrementado em 30% relativamente a acessórios e peças especiais. (material) | 1 | 5471.81 | 5471.810 |
| mo008 | h | Oficial de 1ª canalizador. (mão de obra) | 0.282 | 1057.3 | 298.159 |
| mo107 | h | Ajudante de canalizador. (mão de obra) | 0.282 | 603.82 | 170.277 |
| % | % | Custos directos complementares | 2 % | 6150.706 | 123.014 |
|  |  | Custos directos |  |  | 6273.720 |

Resíduos:
- colocação: mt37tca050ag; factor de resíduo 0.0434274

## Recursos

**mt37tca050ag** m Tubo de cobre rígido
Dados técnicos: Custo energético 8.883 MJ; Emissão de CO2 0.171 kg; Código LER 17 04 01; Massa do elemento 0.241 kg; Volume 0.000161 m3
