# Tubagem multicamada de polietileno reticulado/alumínio/polietileno (PE-X/Al/PE)

- Propriedade do ficheiro: CYPE Ingenieros S.A.
- Formato: FIEBDC-3/2016
- Programa: Gerador de preços para construção civil. CYPE Ingenieros, S.A.
- Data: 26/10/2024
- Âmbito geográfico: Angola
- Moeda: AOA
- Custos indirectos: 3 %
- IVA: 18 %

## I Instalações

### IH Tubagens para fluidos

#### IHM Tubagens multicamada

**IHM110** m Tubagem multicamada de polietileno reticulado/alumínio/polietileno (PE-X/Al/PE).
Tubagem formada por tubo multicamada de polietileno reticulado/alumínio/polietileno (PE-X/Al/PE), de 16 mm de diâmetro exterior e 2 mm de espessura. Instalação em superfície. Inclusive material auxiliar para montagem e fixação, acessórios e peças especiais.
Inclui: Marcação. Colocação e fixação de tubos, acessórios e peças especiais.
Critério de medição de projecto: Comprimento medido segundo documentação gráfica de Projecto.
Critério de medição de obra: Medir-se-á o comprimento realmente executado segundo especificações de Projecto.

| Código | Un | Descrição | Rendimento | Preço | Importância |
|---|---|---|---|---|---|
| mt37tmc406a | Ud | Material auxiliar para montagem e fixação das tubagens multicamada de polietileno reticulado/alumínio/polietileno (PE-X/Al/PE), de 16 mm de diâmetro exterior. (material) | 1 | 87.33 | 87.330 |
| mt37tmc026ag | m | Tubo multicamada de polietileno reticulado/alumínio/polietileno (PE-X/Al/PE), de 16 mm de diâmetro exterior e 2 mm de espessura, segundo NP EN ISO 21003-1, com o preço incrementado em 30% relativamente a acessórios e peças especiais. (material) | 1 | 2270.59 | 2270.590 |
| mo008 | h | Oficial de 1ª canalizador. (mão de obra) | 0.042 | 1084.69 | 45.557 |
| mo107 | h | Ajudante de canalizador. (mão de obra) | 0.042 | 619.46 | 26.017 |
| % | % | Custos directos complementares | 2 % | 2429.494 | 48.590 |
|  |  | Custos directos |  |  | 2478.084 |

Resíduos:
- colocação: mt37tmc026ag; factor de resíduo 0.0275045

## Recursos

**mt37tmc026ag** m Tubo multicamada de polietileno reticulado/alumínio/polietileno (PE-X/Al/PE)
Dados técnicos: Custo energético 14.320 MJ; Emissão de CO2 0.660 kg; Código LER 17 02 03; Massa do elemento 0.111 kg; Volume 0.000185 m3
