# Tubagem multicamada de polietileno reticulado/alumínio/polietileno reticulado (PE-X/Al/PE-X)

- Propriedade do ficheiro: CYPE Ingenieros S.A.
- Formato: FIEBDC-3/2016
- Programa: Gerador de preços para construção civil. CYPE Ingenieros, S.A.
- Data: 17/04/2024
- Âmbito geográfico: Angola
- Moeda: AOA
- Custos indirectos: 3 %
- IVA: 18 %

## I Instalações

### IH Tubagens para fluidos

#### IHM Tubagens multicamada

**IHM120** m Tubagem multicamada de polietileno reticulado/alumínio/polietileno reticulado (PE-X/Al/PE-X).
Tubagem formada por tubo multicamada de polietileno reticulado/alumínio/polietileno reticulado de alta densidade (PE-X/Al/PE-X), de 14 mm de diâmetro e 2 mm de espessura, temperatura máxima de funcionamento 95°C. Instalação em superfície. Inclusive material auxiliar para montagem e fixação, acessórios e peças especiais.
Inclui: Marcação. Colocação e fixação de tubos, acessórios e peças especiais.
Critério de medição de projecto: Comprimento medido segundo documentação gráfica de Projecto.
Critério de medição de obra: Medir-se-á o comprimento realmente executado segundo especificações de Projecto.

| Código | Un | Descrição | Rendimento | Preço | Importância |
|---|---|---|---|---|---|
| mt37tco400aa | Ud | Material auxiliar para montagem e fixação das tubagens multicamada de polietileno reticulado/alumínio/polietileno reticulado de alta densidade (PE-X/Al/PE-X), com barreira de oxigénio, de 14 mm de diâmetro exterior. (material) | 1 | 103.8 | 103.800 |
| mt37tco010aag | m | Tubo multicamada de polietileno reticulado/alumínio/polietileno reticulado de alta densidade (PE-X/Al/PE-X), de 14 mm de diâmetro e 2 mm de espessura, temperatura máxima de funcionamento 95°C, segundo NP EN ISO 21003-1, com o preço incrementado em 30% relativamente a acessórios e peças especiais. (material) | 1 | 2698.81 | 2698.810 |
| mo008 | h | Oficial de 1ª canalizador. (mão de obra) | 0.042 | 1057.3 | 44.407 |
| mo107 | h | Ajudante de canalizador. (mão de obra) | 0.042 | 603.82 | 25.360 |
| % | % | Custos directos complementares | 2 % | 2872.377 | 57.448 |
|  |  | Custos directos |  |  | 2929.825 |

Resíduos:
- colocação: mt37tco010aag; factor de resíduo 0.0275057

## Recursos

**mt37tco010aag** m Tubo multicamada de polietileno reticulado/alumínio/polietileno reticulado de alta densidade (PE-X/Al/PE-X)
Dados técnicos: Custo energético 11.224 MJ; Emissão de CO2 0.517 kg; Código LER 17 02 03; Massa do elemento 0.087 kg; Volume 0.000145 m3
