# Tubagem de polipropileno copolímero random (PP-R)

- Propriedade do ficheiro: CYPE Ingenieros S.A.
- Formato: FIEBDC-3/2016
- Programa: Gerador de preços para construção civil. CYPE Ingenieros, S.A.
- Data: 26/10/2024
- Âmbito geográfico: Angola
- Moeda: AOA
- Custos indirectos: 3 %
- IVA: 18 %

## I Instalações

### IH Tubagens para fluidos

#### IHP Tubagens de polipropileno

**IHP110** m Tubagem de polipropileno copolímero random (PP-R).
Tubagem formada por tubo de polipropileno copolímero random (PP-R), série 5, de 25 mm de diâmetro exterior e 2,3 mm de espessura. Instalação em superfície. Inclusive material auxiliar para montagem e fixação, acessórios e peças especiais.
Inclui: Marcação. Colocação e fixação de tubos, acessórios e peças especiais.
Critério de medição de projecto: Comprimento medido segundo documentação gráfica de Projecto.
Critério de medição de obra: Medir-se-á o comprimento realmente executado segundo especificações de Projecto.

| Código | Un | Descrição | Rendimento | Preço | Importância |
|---|---|---|---|---|---|
| mt37toa400a | Ud | Material auxiliar para montagem e fixação das tubagens de polipropileno copolímero random (PP-R), série 5, de 25 mm de diâmetro exterior. (material) | 1 | 79.56 | 79.560 |
| mt37toa110aag | m | Tubo de polipropileno copolímero random (PP-R), série 5, de 25 mm de diâmetro exterior e 2,3 mm de espessura, segundo NP EN ISO 15874-2, com o preço incrementado em 30% relativamente a acessórios e peças especiais. (material) | 1 | 3773.88 | 3773.880 |
| mo008 | h | Oficial de 1ª canalizador. (mão de obra) | 0.084 | 1084.69 | 91.114 |
| mo107 | h | Ajudante de canalizador. (mão de obra) | 0.084 | 619.46 | 52.035 |
| % | % | Custos directos complementares | 2 % | 3996.589 | 79.932 |
|  |  | Custos directos |  |  | 4076.521 |

Resíduos:
- colocação: mt37toa110aag; factor de resíduo 0.0275

## Recursos

**mt37toa110aag** m Tubo de polipropileno copolímero random (PP-R)
Dados técnicos: Custo energético 16.470 MJ; Emissão de CO2 0.818 kg; Código LER 17 02 03; Massa do elemento 0.17 kg; Volume 0.000283 m3
