# Tubagem de polipropileno copolímero random resistente à temperatura (PP-RCT)

- Propriedade do ficheiro: CYPE Ingenieros S.A.
- Formato: FIEBDC-3/2016
- Programa: Gerador de preços para construção civil. CYPE Ingenieros, S.A.
- Data: 17/04/2024
- Âmbito geográfico: Angola
- Moeda: AOA
- Custos indirectos: 3 %
- IVA: 18 %

## I Instalações

### IH Tubagens para fluidos

#### IHP Tubagens de polipropileno

**IHP210** m Tubagem de polipropileno copolímero random resistente à temperatura (PP-RCT).
Tubagem formada por tubo de polipropileno copolímero random resistente à temperatura (PP-RCT), de cor verde, SDR7,4, série 3,2, de 20 mm de diâmetro exterior e 2,8 mm de espessura. Instalação em superfície. Inclusive material auxiliar para montagem e fixação, acessórios e peças especiais.
Inclui: Marcação. Colocação e fixação de tubos, acessórios e peças especiais.
Critério de medição de projecto: Comprimento medido segundo documentação gráfica de Projecto.
Critério de medição de obra: Medir-se-á o comprimento realmente executado segundo especificações de Projecto.

| Código | Un | Descrição | Rendimento | Preço | Importância |
|---|---|---|---|---|---|
| mt37tpj404a | Ud | Material auxiliar para montagem e fixação das tubagens de polipropileno copolímero random resistente à temperatura (PP-RCT), SDR7,4, série 3,2, de 20 mm de diâmetro exterior. (material) | 1 | 208.67 | 208.670 |
| mt37tpj014ag | m | Tubo de polipropileno copolímero random resistente à temperatura (PP-RCT), de cor verde, SDR7,4, série 3,2, de 20 mm de diâmetro exterior e 2,8 mm de espessura, segundo NP EN ISO 15874-2, com o preço incrementado em 30% relativamente a acessórios e peças especiais. (material) | 1 | 5425.44 | 5425.440 |
| mo008 | h | Oficial de 1ª canalizador. (mão de obra) | 0.056 | 1057.3 | 59.209 |
| mo107 | h | Ajudante de canalizador. (mão de obra) | 0.056 | 603.82 | 33.814 |
| % | % | Custos directos complementares | 2 % | 5727.133 | 114.543 |
|  |  | Custos directos |  |  | 5841.676 |

Resíduos:
- colocação: mt37tpj014ag; factor de resíduo 0.0275

## Recursos

**mt37tpj014ag** m Tubo de polipropileno copolímero random resistente à temperatura (PP-RCT)
Dados técnicos: Custo energético 15.501 MJ; Emissão de CO2 0.770 kg; Código LER 17 02 03; Massa do elemento 0.16 kg; Volume 0.000267 m3
