# Luminária de pé com lâmpada LED

- Propriedade do ficheiro: CYPE Ingenieros S.A.
- Formato: FIEBDC-3/2016
- Programa: Gerador de preços para construção civil. CYPE Ingenieros, S.A.
- Data: 26/10/2024
- Âmbito geográfico: Angola
- Moeda: AOA
- Custos indirectos: 3 %
- IVA: 18 %

## I Instalações

### II Iluminação

#### III Instalação interior

**III181** Ud Luminária de pé com lâmpada LED.
Luminária de pé, de 252 mm de diâmetro e 1750 mm de altura, de 30 W, alimentação a 220/240 V e 50-60 Hz, com lâmpada LED não substituível, temperatura de cor regulável entre 3000 e 5000 K, fluxo luminoso 2400 lúmens, grau de protecção IP20, com corpo de luminária de aço, acabamento lacado cor preto; cabeça orientável; mastro; regulador de intensidade; comando à distância e base circular.
Inclui: Montagem, ligação e verificação do seu correcto funcionamento.
Critério de medição de projecto: Número de unidades previstas, segundo documentação gráfica de Projecto.
Critério de medição de obra: Medir-se-á o número de unidades realmente executadas segundo especificações de Projecto.

| Código | Un | Descrição | Rendimento | Preço | Importância |
|---|---|---|---|---|---|
| mt34ilg010a | Ud | Luminária de pé, de 252 mm de diâmetro e 1750 mm de altura, de 30 W, alimentação a 220/240 V e 50-60 Hz, com lâmpada LED não substituível, temperatura de cor regulável entre 3000 e 5000 K, fluxo luminoso 2400 lúmens, grau de protecção IP20, com corpo de luminária de aço, acabamento lacado cor preto; cabeça orientável; mastro; regulador de intensidade; comando à distância e base circular. (material) | 1 | 72032.56 | 72032.560 |
| mo003 | h | Oficial de 1ª electricista. (mão de obra) | 0.141 | 1084.69 | 152.941 |
| mo102 | h | Ajudante de electricista. (mão de obra) | 0.141 | 619.46 | 87.344 |
| % | % | Custos directos complementares | 2 % | 72272.845 | 1445.457 |
|  |  | Custos directos |  |  | 73718.302 |
