# Peça para calha electrificada trifásica

- Propriedade do ficheiro: CYPE Ingenieros S.A.
- Formato: FIEBDC-3/2016
- Programa: Gerador de preços para construção civil. CYPE Ingenieros, S.A.
- Data: 26/10/2024
- Âmbito geográfico: Angola
- Moeda: AOA
- Custos indirectos: 3 %
- IVA: 18 %

## I Instalações

### II Iluminação

#### III Instalação interior

**III201** Ud Peça para calha electrificada trifásica.
Tomada de corrente com tomada de terra à direita, de cor preto, para calha electrificada trifásica universal.
Inclui: Marcação. Montagem, ligação e verificação do seu correcto funcionamento.
Critério de medição de projecto: Número de unidades previstas, segundo documentação gráfica de Projecto.
Critério de medição de obra: Medir-se-á o número de unidades realmente executadas segundo especificações de Projecto.

| Código | Un | Descrição | Rendimento | Preço | Importância |
|---|---|---|---|---|---|
| mt34ctl020a | Ud | Tomada de corrente com tomada de terra à direita, de cor preto, para calha electrificada trifásica universal. (material) | 1 | 12341.5 | 12341.500 |
| mo003 | h | Oficial de 1ª electricista. (mão de obra) | 0.211 | 1084.69 | 228.870 |
| mo102 | h | Ajudante de electricista. (mão de obra) | 0.211 | 619.46 | 130.706 |
| % | % | Custos directos complementares | 2 % | 12701.076 | 254.022 |
|  |  | Custos directos |  |  | 12955.098 |
