# Passagem aérea de topo (PAT)

- Propriedade do ficheiro: CYPE Ingenieros S.A.
- Formato: FIEBDC-3/2016
- Programa: Gerador de preços para construção civil. CYPE Ingenieros, S.A.
- Data: 26/10/2024
- Âmbito geográfico: Angola
- Moeda: AOA
- Custos indirectos: 3 %
- IVA: 18 %

## I Instalações

### IL Infra-estruturas de telecomunicações

#### ILE Rede de entrada

**ILE035** m Passagem aérea de topo (PAT).
Passagem aérea de topo (PAT) entre o ponto de entrada geral superior da habitação e o ATI, para habitação unifamiliar, formada por 1 tubo rígido de PVC VD-F de 40 mm de diâmetro exterior, resistência à compressão 1250 N, resistência ao impacto 6 joules, com classificação 4442. Instalação em superfície. Inclusive acessórios, peças especiais e fio guia.
Inclui: Marcação do traçado da passagem aérea de topo. Colocação e fixação dos tubos. Colocação de fio guia.
Critério de medição de projecto: Comprimento medido segundo documentação gráfica de Projecto.
Critério de medição de obra: Medir-se-á o comprimento realmente executado segundo especificações de Projecto.

| Código | Un | Descrição | Rendimento | Preço | Importância |
|---|---|---|---|---|---|
| mt35tpt010oc | m | Tubo rígido de PVC VD-F de 40 mm de diâmetro exterior e 2,5 mm de espessura. Resistência à compressão 1250 N, resistência ao impacto 6 joules, temperatura de trabalho -25°C até 90°C, classificação 4442, segundo NP EN 61386-1 e NP EN 61386-21, com o preço incrementado em 10% relativamente a acessórios e peças especiais. (material) | 1 | 6224.16 | 6224.160 |
| mt40iva030 | m | Fio guia de polipropileno de 3 mm de diâmetro. (material) | 1.2 | 210.03 | 252.036 |
| mo001 | h | Oficial de 1ª instalador de telecomunicações. (mão de obra) | 0.074 | 1084.69 | 80.267 |
| mo056 | h | Ajudante de instalador de telecomunicações. (mão de obra) | 0.071 | 619.46 | 43.982 |
| % | % | Custos directos complementares | 2 % | 6600.445 | 132.009 |
|  |  | Custos directos |  |  | 6732.454 |

Resíduos:
- colocação: mt35tpt010oc; factor de resíduo 0.0275
- colocação: mt40iva030 Fio guia de polipropileno de 3 mm de diâmetro; factor de resíduo 0.0165625

## Recursos

**mt35tpt010oc** m Tubo rígido de PVC VD-F de 40 mm de diâmetro exterior e 2,5 mm de espessura. Resistência à compressão 1250 N
Dados técnicos: Custo energético 33.908 MJ; Emissão de CO2 1.684 kg; Código LER 17 02 03; Massa do elemento 0.35 kg; Volume 0.000583 m3

**mt40iva030** m Fio guia de polipropileno de 3 mm de diâmetro
Dados técnicos: Custo energético 0.630 MJ; Emissão de CO2 0.074 kg; Código LER 17 04 11; Massa do elemento 0.0064 kg; Volume 0.000004 m3
Resíduos:
- embalagem: re150101 Embalagens de papel e cartão. (componente de resíduo); rendimento 0.065 kg; Código LER 15 01 01; Massa do elemento 1 kg; Volume 0.001333 m3
