# Caixa de rede colectiva

- Propriedade do ficheiro: CYPE Ingenieros S.A.
- Formato: FIEBDC-3/2016
- Programa: Gerador de preços para construção civil. CYPE Ingenieros, S.A.
- Data: 17/04/2024
- Âmbito geográfico: Angola
- Moeda: AOA
- Custos indirectos: 3 %
- IVA: 18 %

## I Instalações

### IL Infra-estruturas de telecomunicações

#### ILP Rede colectiva

**ILP025** Ud Caixa de rede colectiva.
Caixa de rede colectiva, para passagem e distribuição de instalações de ITED, de chapa electrozincada, de 500x600x160 mm. Instalação na superfície. Inclusive fecho com chave, acessórios, peças especiais e fixações.
Inclui: Marcação. Colocação e fixação das caixas.
Critério de medição de projecto: Número de unidades previstas, segundo documentação gráfica de Projecto.
Critério de medição de obra: Medir-se-á o número de unidades realmente executadas segundo especificações de Projecto.

| Código | Un | Descrição | Rendimento | Preço | Importância |
|---|---|---|---|---|---|
| mt40ipt010e | Ud | Caixa, para passagem e distribuição de instalações de ITED, de chapa electrozincada, de 500x600x160 mm, com graus de protecção IP54 e IK09 e capacidade nominal de ligação do terminal de terra de 4 mm², para instalar na superfície. Inclusive fecho com chave, acessórios, peças especiais e fixações. (material) | 1 | 71340.38 | 71340.380 |
| mo056 | h | Ajudante de instalador de telecomunicações. (mão de obra) | 0.621 | 603.82 | 374.972 |
| % | % | Custos directos complementares | 2 % | 71715.352 | 1434.307 |
|  |  | Custos directos |  |  | 73149.659 |

## Recursos

**mt40ipt010e** Ud Caixa, para passagem e distribuição de instalações de ITED
Dados técnicos: Custo energético 0.019 MJ; Emissão de CO2 0.029 kg
Resíduos:
- embalagem: re150101 Embalagens de papel e cartão. (componente de resíduo); rendimento 0.034 kg; Código LER 15 01 01; Massa do elemento 1 kg; Volume 0.001333 m3
