# Acoplador de ampliação KNX

- Propriedade do ficheiro: CYPE Ingenieros S.A.
- Formato: FIEBDC-3/2016
- Programa: Gerador de preços para construção civil. CYPE Ingenieros, S.A.
- Data: 17/04/2024
- Âmbito geográfico: Angola
- Moeda: AOA
- Custos indirectos: 3 %
- IVA: 18 %

## I Instalações

### IM Domóticas e inmóticas

#### IMK Componentes do sistema KNX

**IMK030** Ud Acoplador de ampliação KNX.
Acoplador de 2 módulos, com isolamento galvânico, para ampliar o número de dispositivos a ligar por linha. Montagem em calha DIN.
Inclui: Montagem e ligação.
Critério de medição de projecto: Número de unidades previstas, segundo documentação gráfica de Projecto.
Critério de medição de obra: Medir-se-á o número de unidades realmente executadas segundo especificações de Projecto.

| Código | Un | Descrição | Rendimento | Preço | Importância |
|---|---|---|---|---|---|
| mt35dac010a | Ud | Acoplador de 2 módulos, com isolamento galvânico, para dispositivos com protocolo de comunicação KNX, com bornes de ligação e derivação, para montagem em calha DIN. (material) | 1 | 409145.12 | 409145.120 |
| mo003 | h | Oficial de 1ª electricista. (mão de obra) | 0.31 | 1057.3 | 327.763 |
| mo102 | h | Ajudante de electricista. (mão de obra) | 0.31 | 603.82 | 187.184 |
| mo123 | h | Especialista na colocação em funcionamento de instalações. (mão de obra) | 0.619 | 1999.76 | 1237.851 |
| % | % | Custos directos complementares | 2 % | 410897.918 | 8217.958 |
|  |  | Custos directos |  |  | 419115.876 |
