# Módulo para controlo de persianas, toldos, estores e cortinas, Z-Wave

- Propriedade do ficheiro: CYPE Ingenieros S.A.
- Formato: FIEBDC-3/2016
- Programa: Gerador de preços para construção civil. CYPE Ingenieros, S.A.
- Data: 06/10/2024
- Âmbito geográfico: Angola
- Moeda: AOA
- Custos indirectos: 3 %
- IVA: 18 %

## I Instalações

### IM Domóticas e inmóticas

#### IMZ Componentes do sistema Z-Wave

**IMZ050** Ud Módulo para controlo de persianas, toldos, estores e cortinas, Z-Wave.
Módulo para controlo de persianas, toldos, estores e cortinas, Z-Wave, de 41,8x36,8x16,9 mm, frequência de funcionamento 868,42 MHz, com dois contactos livres tensão, para alimentação a 110/230 V e 50/60 Hz de frequência ou a 24/30 Vcc, intensidade máxima 4 A, consumo eléctrico 0,4 W.
Inclui: Colocação. Montagem, ligação e verificação do seu correcto funcionamento.
Critério de medição de projecto: Número de unidades previstas, segundo documentação gráfica de Projecto.
Critério de medição de obra: Medir-se-á o número de unidades realmente executadas segundo especificações de Projecto.

| Código | Un | Descrição | Rendimento | Preço | Importância |
|---|---|---|---|---|---|
| mt35dzp010a | Ud | Módulo para controlo de persianas, toldos, estores e cortinas, Z-Wave, de 41,8x36,8x16,9 mm, frequência de funcionamento 868,42 MHz, com dois contactos livres tensão, para alimentação a 110/230 V e 50/60 Hz de frequência ou a 24/30 Vcc, intensidade máxima 4 A, consumo eléctrico 0,4 W, segundo NP EN 60669-2-1. (material) | 1 | 82271.3 | 82271.300 |
| mo123 | h | Especialista na colocação em funcionamento de instalações. (mão de obra) | 0.563 | 2051.56 | 1155.028 |
| % | % | Custos directos complementares | 2 % | 83426.328 | 1668.527 |
|  |  | Custos directos |  |  | 85094.855 |
