# Detector de inundação Z-Wave. Instalação em superfície

- Propriedade do ficheiro: CYPE Ingenieros S.A.
- Formato: FIEBDC-3/2016
- Programa: Gerador de preços para construção civil. CYPE Ingenieros, S.A.
- Data: 06/10/2024
- Âmbito geográfico: Angola
- Moeda: AOA
- Custos indirectos: 3 %
- IVA: 18 %

## I Instalações

### IM Domóticas e inmóticas

#### IMZ Componentes do sistema Z-Wave

**IMZ160** Ud Detector de inundação Z-Wave. Instalação em superfície.
Detector de inundação com campainha e sonda de detecção de fugas de água, saliente, Z-Wave Plus, de 66 mm de diâmetro e 25 mm de altura, cor branca, frequência de funcionamento 868,42 MHz, grau de protecção IP44, alimentação a pilhas, com leds que indicam o estado de funcionamento. Instalação em superfície. Inclusive elementos de fixação.
Inclui: Colocação. Montagem, ligação e verificação do seu correcto funcionamento.
Critério de medição de projecto: Número de unidades previstas, segundo documentação gráfica de Projecto.
Critério de medição de obra: Medir-se-á o número de unidades realmente executadas segundo especificações de Projecto.

| Código | Un | Descrição | Rendimento | Preço | Importância |
|---|---|---|---|---|---|
| mt35dzs060a | Ud | Detector de inundação com campainha e sonda de detecção de fugas de água, saliente, Z-Wave Plus, de 66 mm de diâmetro e 25 mm de altura, cor branca, frequência de funcionamento 868,42 MHz, grau de protecção IP44, alimentação a pilhas, com leds que indicam o estado de funcionamento, com elementos de fixação. (material) | 1 | 48170.26 | 48170.260 |
| mo123 | h | Especialista na colocação em funcionamento de instalações. (mão de obra) | 0.493 | 2051.56 | 1011.419 |
| % | % | Custos directos complementares | 2 % | 49181.679 | 983.634 |
|  |  | Custos directos |  |  | 50165.313 |
