# Extractor eólico híbrido para a extracção do radão

- Propriedade do ficheiro: CYPE Ingenieros S.A.
- Formato: FIEBDC-3/2016
- Programa: Gerador de preços para construção civil. CYPE Ingenieros, S.A.
- Data: 17/04/2024
- Âmbito geográfico: Angola
- Moeda: AOA
- Custos indirectos: 3 %
- IVA: 18 %

## I Instalações

### IN Protecção contra o radão

#### IND Despressurização do terreno

**IND040** Ud Extractor eólico híbrido para a extracção do radão.
Extractor eólico híbrido, de alumínio resistente à corrosão, de 400 mm de diâmetro nominal de entrada, de 3000 m³/h de caudal máximo, com motor de tipo EC de baixo consumo de accionamento automático, para a extracção do radão. Inclusive acessórios de ligação e peças especiais.
Inclui: Colocação e fixação. Ligação e verificação do seu correcto funcionamento.
Critério de medição de projecto: Número de unidades previstas, segundo documentação gráfica de Projecto.
Critério de medição de obra: Medir-se-á o número de unidades realmente executadas segundo especificações de Projecto.

| Código | Un | Descrição | Rendimento | Preço | Importância |
|---|---|---|---|---|---|
| mt41eer010c | m | Extractor eólico híbrido, de alumínio resistente à corrosão, de 400 mm de diâmetro nominal de entrada, de 3000 m³/h de caudal máximo, com motor de tipo EC de baixo consumo de accionamento automático, para a extracção do radão, com acessórios de ligação e peças especiais. (material) | 1 | 1262903.13 | 1262903.130 |
| mo011 | h | Oficial de 1ª montador. (mão de obra) | 0.425 | 1057.3 | 449.353 |
| mo080 | h | Ajudante de montador. (mão de obra) | 0.425 | 604.97 | 257.112 |
| % | % | Custos directos complementares | 2 % | 1263609.595 | 25272.192 |
|  |  | Custos directos |  |  | 1288881.787 |
