# Tubo flexível para sprinkler

- Propriedade do ficheiro: CYPE Ingenieros S.A.
- Formato: FIEBDC-3/2016
- Programa: Gerador de preços para construção civil. CYPE Ingenieros, S.A.
- Data: 17/04/2024
- Âmbito geográfico: Angola
- Moeda: AOA
- Custos indirectos: 3 %
- IVA: 18 %

## I Instalações

### IO Contra incêndios

#### IOB Redes de incêndio armadas

**IOB023** Ud Tubo flexível para sprinkler.
Tubo flexível para sprinkler, de 1,2 m de comprimento, com elemento de ligação macho de 1", num extremo e elemento de ligação fêmea de 1/2", no outro extremo.
Inclui: Ligação.
Critério de medição de projecto: Número de unidades previstas, segundo documentação gráfica de Projecto.
Critério de medição de obra: Medir-se-á o número de unidades realmente executadas segundo especificações de Projecto.

| Código | Un | Descrição | Rendimento | Preço | Importância |
|---|---|---|---|---|---|
| mt41ita010c | Ud | Tubo flexível para sprinkler, de 1,2 m de comprimento, com elemento de ligação macho de 1", num extremo e elemento de ligação fêmea de 1/2", no outro extremo. (material) | 1 | 47033.05 | 47033.050 |
| mo008 | h | Oficial de 1ª canalizador. (mão de obra) | 0.142 | 1057.3 | 150.137 |
| mo107 | h | Ajudante de canalizador. (mão de obra) | 0.142 | 603.82 | 85.742 |
| % | % | Custos directos complementares | 2 % | 47268.929 | 945.379 |
|  |  | Custos directos |  |  | 48214.308 |
