# Filtro

- Propriedade do ficheiro: CYPE Ingenieros S.A.
- Formato: FIEBDC-3/2016
- Programa: Gerador de preços para construção civil. CYPE Ingenieros, S.A.
- Data: 17/04/2024
- Âmbito geográfico: Angola
- Moeda: AOA
- Custos indirectos: 3 %
- IVA: 18 %

## I Instalações

### IO Contra incêndios

#### IOB Redes de incêndio armadas

**IOB026** Ud Filtro.
Filtro de retenção de resíduos de ferro fundido dúctil, com peneiro de aço inoxidável, união com ranhuras, de 6" de diâmetro, PN=25 bar.
Inclui: Montagem, ligação e verificação do seu correcto funcionamento.
Critério de medição de projecto: Número de unidades previstas, segundo documentação gráfica de Projecto.
Critério de medição de obra: Medir-se-á o número de unidades realmente executadas segundo especificações de Projecto.

| Código | Un | Descrição | Rendimento | Preço | Importância |
|---|---|---|---|---|---|
| mt41svc100o | Ud | Filtro de retenção de resíduos de ferro fundido dúctil, com peneiro de aço inoxidável, união com ranhuras, de 6" de diâmetro, PN=25 bar. (material) | 1 | 716187.18 | 716187.180 |
| mt41www030 | Ud | Material auxiliar para instalações contra incêndios. (material) | 1 | 1664.61 | 1664.610 |
| mo008 | h | Oficial de 1ª canalizador. (mão de obra) | 0.567 | 1057.3 | 599.489 |
| mo107 | h | Ajudante de canalizador. (mão de obra) | 0.567 | 603.82 | 342.366 |
| % | % | Custos directos complementares | 2 % | 718793.645 | 14375.873 |
|  |  | Custos directos |  |  | 733169.518 |

## Recursos

**mt41svc100o** Ud Filtro de retenção de resíduos de ferro fundido dúctil
Dados técnicos: Custo energético 2219.126 MJ; Emissão de CO2 186.753 kg
Resíduos:
- embalagem: re150101 Embalagens de papel e cartão. (componente de resíduo); rendimento 0.086 kg; Código LER 15 01 01; Massa do elemento 1 kg; Volume 0.001333 m3
