# Hidrante enterrado

- Propriedade do ficheiro: CYPE Ingenieros S.A.
- Formato: FIEBDC-3/2016
- Programa: Gerador de preços para construção civil. CYPE Ingenieros, S.A.
- Data: 17/04/2024
- Âmbito geográfico: Angola
- Moeda: AOA
- Custos indirectos: 3 %
- IVA: 18 %

## I Instalações

### IO Contra incêndios

#### IOB Redes de incêndio armadas

**IOB045** Ud Hidrante enterrado.
Hidrante enterrado, de 3" DN 80 mm de diâmetro, com duas saídas de 1 1/2" DN 45 mm, racores, tampões e caixa. Inclusive elementos de fixação.
Inclui: Marcação. Fixação do conjunto no fundo da caixa. Montagem, ligação e verificação do seu correcto funcionamento.
Critério de medição de projecto: Número de unidades previstas, segundo documentação gráfica de Projecto.
Critério de medição de obra: Medir-se-á o número de unidades realmente executadas segundo especificações de Projecto.

| Código | Un | Descrição | Rendimento | Preço | Importância |
|---|---|---|---|---|---|
| mt41hid030jb | Ud | Hidrante enterrado, de 3" DN 80 mm de diâmetro, com duas saídas de 1 1/2" DN 45 mm, racores, tampões e caixa. Inclusive elementos de fixação. Segundo NP EN 14339. (material) | 1 | 650117.18 | 650117.180 |
| mo008 | h | Oficial de 1ª canalizador. (mão de obra) | 1.063 | 1057.3 | 1123.910 |
| mo107 | h | Ajudante de canalizador. (mão de obra) | 1.063 | 603.82 | 641.861 |
| % | % | Custos directos complementares | 2 % | 651882.951 | 13037.659 |
|  |  | Custos directos |  |  | 664920.610 |
