# Detector convencional

- Propriedade do ficheiro: CYPE Ingenieros S.A.
- Formato: FIEBDC-3/2016
- Programa: Gerador de preços para construção civil. CYPE Ingenieros, S.A.
- Data: 26/10/2024
- Âmbito geográfico: Angola
- Moeda: AOA
- Custos indirectos: 3 %
- IVA: 18 %

## I Instalações

### IO Contra incêndios

#### IOD Detecção e alarme

**IOD002** Ud Detector convencional.
Detector termovelocimétrico convencional, de ABS cor branca, formado por um elemento sensível ao aumento rápido da temperatura para uma temperatura máxima de alarme de 64°C, para alimentação de 12 a 30 Vcc, com duplo led de activação e indicador de alarme cor vermelho, saída para piloto de sinalização remota e base universal. Inclusive elementos de fixação.
Inclui: Marcação. Fixação da base. Montagem, ligação e verificação do seu correcto funcionamento.
Critério de medição de projecto: Número de unidades previstas, segundo documentação gráfica de Projecto.
Critério de medição de obra: Medir-se-á o número de unidades realmente executadas segundo especificações de Projecto.

| Código | Un | Descrição | Rendimento | Preço | Importância |
|---|---|---|---|---|---|
| mt41pig060 | Ud | Detector termovelocimétrico convencional, de ABS cor branca, formado por um elemento sensível ao aumento rápido da temperatura para uma temperatura máxima de alarme de 64°C, para alimentação de 12 a 30 Vcc, com duplo led de activação e indicador de alarme cor vermelho, saída para piloto de sinalização remota e base universal, segundo EN 54-5. Inclusive elementos de fixação. (material) | 1 | 21570.85 | 21570.850 |
| mo006 | h | Oficial de 1ª instalador de redes e equipamentos de detecção e segurança. (mão de obra) | 0.704 | 1084.69 | 763.622 |
| mo105 | h | Ajudante de instalador de redes e equipamentos de detecção e segurança. (mão de obra) | 0.704 | 619.46 | 436.100 |
| % | % | Custos directos complementares | 2 % | 22770.572 | 455.411 |
|  |  | Custos directos |  |  | 23225.983 |

## Recursos

**mt41pig060** Ud Detector termovelocimétrico convencional
Dados técnicos: Custo energético 25.377 MJ; Emissão de CO2 1.361 kg
Resíduos:
- embalagem: re150101 Embalagens de papel e cartão. (componente de resíduo); rendimento 0.032 kg; Código LER 15 01 01; Massa do elemento 1 kg; Volume 0.001333 m3
