# Botoneira de alarme, convencional

- Propriedade do ficheiro: CYPE Ingenieros S.A.
- Formato: FIEBDC-3/2016
- Programa: Gerador de preços para construção civil. CYPE Ingenieros, S.A.
- Data: 17/04/2024
- Âmbito geográfico: Angola
- Moeda: AOA
- Custos indirectos: 3 %
- IVA: 18 %

## I Instalações

### IO Contra incêndios

#### IOD Detecção e alarme

**IOD004** Ud Botoneira de alarme, convencional.
Botoneira de alarme convencional de rearme manual, de ABS cor vermelho, protecção IP41, com led indicador de alarme cor vermelho e chave de rearme, com tampa de metacrilato. Inclusive elementos de fixação.
Inclui: Marcação. Fixação ao paramento. Montagem, ligação e verificação do seu correcto funcionamento.
Critério de medição de projecto: Número de unidades previstas, segundo documentação gráfica de Projecto.
Critério de medição de obra: Medir-se-á o número de unidades realmente executadas segundo especificações de Projecto.

| Código | Un | Descrição | Rendimento | Preço | Importância |
|---|---|---|---|---|---|
| mt41pig110 | Ud | Botoneira de alarme convencional de rearme manual, de ABS cor vermelho, protecção IP41, com led indicador de alarme cor vermelho e chave de rearme, segundo EN 54-11. Inclusive elementos de fixação. (material) | 1 | 14993.37 | 14993.370 |
| mt41pig115 | Ud | Tampa de metacrilato. (material) | 1 | 1730.01 | 1730.010 |
| mo006 | h | Oficial de 1ª instalador de redes e equipamentos de detecção e segurança. (mão de obra) | 0.774 | 1057.3 | 818.350 |
| mo105 | h | Ajudante de instalador de redes e equipamentos de detecção e segurança. (mão de obra) | 0.774 | 603.82 | 467.357 |
| % | % | Custos directos complementares | 2 % | 18009.087 | 360.182 |
|  |  | Custos directos |  |  | 18369.269 |

## Recursos

**mt41pig110** Ud Botoneira de alarme convencional de rearme manual
Dados técnicos: Custo energético 0.017 MJ; Emissão de CO2 0.027 kg
Resíduos:
- embalagem: re150101 Embalagens de papel e cartão. (componente de resíduo); rendimento 0.032 kg; Código LER 15 01 01; Massa do elemento 1 kg; Volume 0.001333 m3

**mt41pig115** Ud Tampa de metacrilato
Dados técnicos: Custo energético 0.017 MJ; Emissão de CO2 0.027 kg
Resíduos:
- embalagem: re150101 Embalagens de papel e cartão; rendimento 0.032 kg
