# Canalização de protecção de cablagem

- Propriedade do ficheiro: CYPE Ingenieros S.A.
- Formato: FIEBDC-3/2016
- Programa: Gerador de preços para construção civil. CYPE Ingenieros, S.A.
- Data: 17/04/2024
- Âmbito geográfico: Angola
- Moeda: AOA
- Custos indirectos: 3 %
- IVA: 18 %

## I Instalações

### IO Contra incêndios

#### IOD Detecção e alarme

**IOD020** m Canalização de protecção de cablagem.
Canalização de protecção de cablagem, formada por tubo rígido de PVC VD-M de 110 mm de diâmetro exterior, resistência à compressão 750 N. Instalação encastrada.
Critérios considerados na determinação do preço da unidade de obra: O preço não inclui os trabalhos auxiliares de pedreiro para instalações.
Inclui: Marcação e traçado da linha. Colocação e fixação de tubos.
Critério de medição de projecto: Comprimento medido segundo documentação gráfica de Projecto.
Critério de medição de obra: Medir-se-á o comprimento realmente executado segundo especificações de Projecto.

| Código | Un | Descrição | Rendimento | Preço | Importância |
|---|---|---|---|---|---|
| mt35tpt010je | m | Tubo rígido de PVC VD-M de 110 mm de diâmetro exterior e 3 mm de espessura. Resistência à compressão 750 N, resistência ao impacto 2 joules, temperatura de trabalho -5°C até 60°C, classificação 3321, segundo NP EN 61386-1 e NP EN 61386-21, com o preço incrementado em 20% relativamente a acessórios e peças especiais. (material) | 1 | 12113.6 | 12113.600 |
| mo006 | h | Oficial de 1ª instalador de redes e equipamentos de detecção e segurança. (mão de obra) | 0.07 | 1057.3 | 74.011 |
| mo105 | h | Ajudante de instalador de redes e equipamentos de detecção e segurança. (mão de obra) | 0.07 | 603.82 | 42.267 |
| % | % | Custos directos complementares | 2 % | 12229.878 | 244.598 |
|  |  | Custos directos |  |  | 12474.476 |

Resíduos:
- colocação: mt35tpt010je; factor de resíduo 0.0269571

## Recursos

**mt35tpt010je** m Tubo rígido de PVC VD-M de 110 mm de diâmetro exterior e 3 mm de espessura. Resistência à compressão 750 N
Dados técnicos: Custo energético 191.822 MJ; Emissão de CO2 9.524 kg; Código LER 17 02 03; Massa do elemento 1.98 kg; Volume 0.0033 m3
