# Central de detecção automática de incêndios, convencional

- Propriedade do ficheiro: CYPE Ingenieros S.A.
- Formato: FIEBDC-3/2016
- Programa: Gerador de preços para construção civil. CYPE Ingenieros, S.A.
- Data: 17/04/2024
- Âmbito geográfico: Angola
- Moeda: AOA
- Custos indirectos: 3 %
- IVA: 18 %

## I Instalações

### IO Contra incêndios

#### IOD Detecção e alarme

**IOD001** Ud Central de detecção automática de incêndios, convencional.
Central de detecção automática de incêndios, convencional, microprocessada, de 2 zonas de detecção, com caixa metálica e tampa de ABS, com módulo de alimentação, rectificador de corrente e carregador de bateria, painel de controlo com indicador de alarme e avaria, e comutador de corte de zonas. Inclusive baterias.
Inclui: Marcação. Fixação ao paramento. Colocação das baterias. Montagem, ligação e verificação do seu correcto funcionamento.
Critério de medição de projecto: Número de unidades previstas, segundo documentação gráfica de Projecto.
Critério de medição de obra: Medir-se-á o número de unidades realmente executadas segundo especificações de Projecto.

| Código | Un | Descrição | Rendimento | Preço | Importância |
|---|---|---|---|---|---|
| mt41pig025a | Ud | Central de detecção automática de incêndios, convencional, microprocessada, de 2 zonas de detecção, com caixa metálica e tampa de ABS, com módulo de alimentação, rectificador de corrente e carregador de bateria, painel de controlo com indicador de alarme e avaria, e comutador de corte de zonas, para o controlo de um máximo de 32 detectores e botoneira de alarme, convencionais, segundo EN 54-2 e NP EN 54-4. (material) | 1 | 237587.25 | 237587.250 |
| mt41rte030d | Ud | Bateria de 12 V e 7 Ah. (material) | 2 | 28833.41 | 57666.820 |
| mo006 | h | Oficial de 1ª instalador de redes e equipamentos de detecção e segurança. (mão de obra) | 0.704 | 1057.3 | 744.339 |
| mo105 | h | Ajudante de instalador de redes e equipamentos de detecção e segurança. (mão de obra) | 0.704 | 603.82 | 425.089 |
| % | % | Custos directos complementares | 2 % | 296423.498 | 5928.470 |
|  |  | Custos directos |  |  | 302351.968 |

## Recursos

**mt41pig025a** Ud Central de detecção automática de incêndios
Dados técnicos: Custo energético 24.823 MJ; Emissão de CO2 2.510 kg
Resíduos:
- embalagem: re150101 Embalagens de papel e cartão. (componente de resíduo); rendimento 1.786 kg; Código LER 15 01 01; Massa do elemento 1 kg; Volume 0.001333 m3
