# Faixa corta-fogo de placas de gesso laminado, para edifício de uso industrial. Sistema "KNAUF"

- Propriedade do ficheiro: CYPE Ingenieros S.A.
- Formato: FIEBDC-3/2016
- Programa: Gerador de preços para construção civil. CYPE Ingenieros, S.A.
- Data: 17/04/2024
- Âmbito geográfico: Angola
- Moeda: AOA
- Custos indirectos: 3 %
- IVA: 18 %

## I Instalações

### IO Contra incêndios

#### IOF Protecção passiva contra incêndios: faixas corta-fogo

**IOF023** m² Faixa corta-fogo de placas de gesso laminado, para edifício de uso industrial. Sistema "KNAUF".
Faixa corta-fogo horizontal, de 1 m de largura, com uma resistência ao fogo EI 90, para edifício de uso industrial, fixada mecanicamente à parede meeira com substrutura suporte, D113-FC.es 02 "KNAUF", composta por 3 placas de gesso laminado DF / EN 520 - 1200 / comprimento / 15 / com os bordos longitudinais afinados, corta-fogo "KNAUF", fixadas à subestrutura suporte composta por canais e montantes, formando esquadros separados 750 mm entre si, conectores e mestras separadas 400 mm entre si. Inclusive parafusos para a fixação das placas, e massa e fita para o tratamento de juntas.
Inclui: Marcação. Formação dos esquadros com canais e montantes. Colocação e fixação dos esquadros. Instalação de conectores. Colocação à pressão das mestras contra os conectores. Colocação e fixação dos perfis perimetrais. Preparação e corte das placas. Aparafusamento das placas aos perfis perimetrais e às mestras. Tratamento de juntas.
Critério de medição de projecto: Superfície medida segundo documentação gráfica de Projecto.
Critério de medição de obra: Medir-se-á a superfície realmente executada segundo especificações de Projecto.

| Código | Un | Descrição | Rendimento | Preço | Importância |
|---|---|---|---|---|---|
| mt12pak020b | m | Canal 75/40/0,7 mm GRC 0,7 "KNAUF" de aço Z4 (Z450) galvanizado especial, para sistema Aquapanel Outdoor. Segundo EN 14195. (material) | 3.13 | 3947.5 | 12355.675 |
| mt12pak030ha | m | Montante 75/50/0,7 mm GRC 0,7 "KNAUF" de aço Z4 (Z450) galvanizado especial, para sistema Aquapanel Outdoor. Segundo EN 14195. (material) | 1.17 | 4553.9 | 5328.063 |
| mt12pek020za | Ud | Conector, para mestra 60/27, "KNAUF". (material) | 3.9 | 233.88 | 912.132 |
| mt12pfk011a | m | Mestra 60/27 "KNAUF", de chapa de aço galvanizado. (material) | 3 | 2033.21 | 6099.630 |
| mt12ptk010ba | Ud | Parafuso LB "KNAUF" 3,5x9,5. (material) | 32 | 12.21 | 390.720 |
| mt12ptk010ab | Ud | Parafuso LN "KNAUF" 3,5x11. (material) | 16 | 13.52 | 216.320 |
| mt12ptk030 | Ud | Fixação "KNAUF" para betão. (material) | 3.4 | 382.15 | 1299.310 |
| mt12pfk012a | m | Perfil U 30/30 de chapa de aço galvanizado, "KNAUF", espessura 0,55 mm. (material) | 1 | 1403.02 | 1403.020 |
| mt12ppk010eb | m² | Placa de gesso laminado DF / EN 520 - 1200 / comprimento / 15 / com os bordos longitudinais afinados, corta-fogo "KNAUF"; Euroclasse A2-s1, d0 de reacção ao fogo, segundo NP EN 13501-1. (material) | 3.15 | 9167.24 | 28876.806 |
| mt12ptk010cc | Ud | Parafuso autoperfurante TN "KNAUF" 3,5x25. (material) | 17 | 11.19 | 190.230 |
| mt12ptk010cf | Ud | Parafuso autoperfurante TN "KNAUF" 3,5x45. (material) | 17 | 17.22 | 292.740 |
| mt12ptk010cg | Ud | Parafuso autoperfurante TN "KNAUF" 3,9x55. (material) | 17 | 30.15 | 512.550 |
| mt12pik020n | kg | Massa de juntas Uniflott GLS "KNAUF", de presa normal (45 minutos), intervalo de temperatura de trabalho de 10 a 30°C, para aplicação manual sem fita de juntas, segundo EN 13963. (material) | 0.8 | 262.06 | 209.648 |
| mt12pik010e | kg | Massa de juntas Jointfiller 24H "KNAUF", Euroclasse A2-s1, d0 de reacção ao fogo, segundo NP EN 13501-1, intervalo de temperatura de trabalho de 5 a 30°C, para aplicação manual com fita de juntas, segundo EN 13963. (material) | 0.9 | 1105.12 | 994.608 |
| mt12pck010a | m | Fita microperfurada de papel "KNAUF" de 50 mm de largura, segundo EN 13963. (material) | 0.9 | 53.02 | 47.718 |
| mo011 | h | Oficial de 1ª montador. (mão de obra) | 0.425 | 1057.3 | 449.353 |
| mo080 | h | Ajudante de montador. (mão de obra) | 0.425 | 604.97 | 257.112 |
| mo053 | h | Oficial de 1ª montador de pré-fabricados interiores. (mão de obra) | 0.638 | 1057.3 | 674.557 |
| mo100 | h | Ajudante de montador de pré-fabricados interiores. (mão de obra) | 0.638 | 604.97 | 385.971 |
| % | % | Custos directos complementares | 2 % | 60896.163 | 1217.923 |
|  |  | Custos directos |  |  | 62114.086 |

Resíduos:
- colocação: mt12pak020b; factor de resíduo 0.0107795
- colocação: mt12pak030ha; factor de resíduo 0.00875435
- colocação: mt12pek020za Conector, para mestra 60/27, "KNAUF"; factor de resíduo 0.02
- colocação: mt12pfk011a Mestra 60/27 "KNAUF", de chapa de aço galvanizado; factor de resíduo 0.0171714
- colocação: mt12ptk010ba Parafuso LB "KNAUF" 3,5x9,5; factor de resíduo 0.00555556
- colocação: mt12ptk010ab Parafuso LN "KNAUF" 3,5x11; factor de resíduo 0.005
- colocação: mt12pfk012a Perfil U 30/30 de chapa de aço galvanizado, "KNAUF", espessura 0,55 mm; factor de resíduo 0.0188
- colocação: mt12ppk010eb; factor de resíduo 0.018
- colocação: mt12ptk010cc Parafuso autoperfurante TN "KNAUF" 3,5x25; factor de resíduo 0.00533333
- colocação: mt12ptk010cf Parafuso autoperfurante TN "KNAUF" 3,5x45; factor de resíduo 0.00521739
- colocação: mt12ptk010cg Parafuso autoperfurante TN "KNAUF" 3,9x55; factor de resíduo 0.00518519
- colocação: mt12pik020n; factor de resíduo 0.03
- colocação: mt12pik010e; factor de resíduo 0.03
- colocação: mt12pck010a Fita microperfurada de papel "KNAUF" de 50 mm de largura, segundo EN 13963; factor de resíduo 0.0440299

## Recursos

**mt12pak020b** m Canal 75/40/0,7 mm GRC 0,7 "KNAUF" de aço Z4 (Z450) galvanizado especial
Dados técnicos: Custo energético 97.440 MJ; Emissão de CO2 2.989 kg; Código LER 17 04 05; Massa do elemento 0.73 kg; Volume 0.000348 m3
Resíduos:
- embalagem: re170203 Plástico. (componente de resíduo); rendimento 0.007 kg; Código LER 17 02 03; Massa do elemento 1 kg; Volume 0.001667 m3

**mt12pak030ha** m Montante 75/50/0,7 mm GRC 0,7 "KNAUF" de aço Z4 (Z450) galvanizado especial
Dados técnicos: Custo energético 122.674 MJ; Emissão de CO2 3.761 kg; Código LER 17 04 05; Massa do elemento 0.92 kg; Volume 0.000438 m3
Resíduos:
- embalagem: re170203 Plástico; rendimento 0.007 kg

**mt12pek020za** Ud Conector, para mestra 60/27, "KNAUF"
Dados técnicos: Custo energético 3.307 MJ; Emissão de CO2 0.166 kg; Código LER 17 04 05; Massa do elemento 0.09 kg; Volume 0.000043 m3
Resíduos:
- embalagem: re170203 Plástico; rendimento 0.025 kg

**mt12pfk011a** m Mestra 60/27 "KNAUF", de chapa de aço galvanizado
Dados técnicos: Custo energético 74.764 MJ; Emissão de CO2 2.294 kg; Código LER 17 04 05; Massa do elemento 0.56 kg; Volume 0.000267 m3
Resíduos:
- embalagem: re170203 Plástico; rendimento 0.005 kg

**mt12ptk010ba** Ud Parafuso LB "KNAUF" 3,5x9,5
Dados técnicos: Custo energético 0.009 MJ; Emissão de CO2 0.001 kg; Código LER 17 04 05; Massa do elemento 0.0009 kg
Resíduos:
- embalagem: re150101 Embalagens de papel e cartão. (componente de resíduo); rendimento 0.001 kg; Código LER 15 01 01; Massa do elemento 1 kg; Volume 0.001333 m3

**mt12ptk010ab** Ud Parafuso LN "KNAUF" 3,5x11
Dados técnicos: Custo energético 0.010 MJ; Emissão de CO2 0.001 kg; Código LER 17 04 05; Massa do elemento 0.001 kg
Resíduos:
- embalagem: re150101 Embalagens de papel e cartão; rendimento 0.001 kg

**mt12pfk012a** m Perfil U 30/30 de chapa de aço galvanizado, "KNAUF", espessura 0,55 mm
Dados técnicos: Custo energético 52.191 MJ; Emissão de CO2 1.604 kg; Código LER 17 04 05; Massa do elemento 0.39 kg; Volume 0.000186 m3
Resíduos:
- embalagem: re170203 Plástico; rendimento 0.005 kg

**mt12ppk010eb** m² Placa de gesso laminado DF / EN 520 - 1200 / comprimento / 15 / com os bordos longitudinais afinados
Dados técnicos: Custo energético 44.668 MJ; Emissão de CO2 2.179 kg; Código LER 17 08 02; Massa do elemento 12 kg; Volume 0.012 m3
Resíduos:
- embalagem: re170203 Plástico; rendimento 0.004 kg

**mt12ptk010cc** Ud Parafuso autoperfurante TN "KNAUF" 3,5x25
Dados técnicos: Custo energético 0.015 MJ; Emissão de CO2 0.002 kg; Código LER 17 04 05; Massa do elemento 0.0015 kg
Resíduos:
- embalagem: re150101 Embalagens de papel e cartão; rendimento 0.001 kg

**mt12ptk010cf** Ud Parafuso autoperfurante TN "KNAUF" 3,5x45
Dados técnicos: Custo energético 0.023 MJ; Emissão de CO2 0.002 kg; Código LER 17 04 05; Massa do elemento 0.0023 kg; Volume 0.000001 m3
Resíduos:
- embalagem: re150101 Embalagens de papel e cartão; rendimento 0.001 kg

**mt12ptk010cg** Ud Parafuso autoperfurante TN "KNAUF" 3,9x55
Dados técnicos: Custo energético 0.027 MJ; Emissão de CO2 0.002 kg; Código LER 17 04 05; Massa do elemento 0.0027 kg; Volume 0.000001 m3
Resíduos:
- embalagem: re150101 Embalagens de papel e cartão; rendimento 0.001 kg

**mt12pik020n** kg Massa de juntas Uniflott GLS "KNAUF"
Dados técnicos: Custo energético 12.798 MJ; Emissão de CO2 0.436 kg; Código LER 17 08 02; Massa do elemento 1 kg; Volume 0.001 m3
Resíduos:
- embalagem: re170203 Plástico; rendimento 0.02 kg

**mt12pik010e** kg Massa de juntas Jointfiller 24H "KNAUF"
Dados técnicos: Custo energético 12.798 MJ; Emissão de CO2 0.436 kg; Código LER 17 08 02; Massa do elemento 1 kg; Volume 0.001 m3
Resíduos:
- embalagem: re170203 Plástico; rendimento 0.02 kg

**mt12pck010a** m Fita microperfurada de papel "KNAUF" de 50 mm de largura, segundo EN 13963
Dados técnicos: Custo energético 0.004 MJ; Emissão de CO2 0.006 kg; Código LER 20 01 01; Massa do elemento 0.0067 kg; Volume 0.000009 m3
