# Vedação da passagem da tubagem combustível, com abraçadeira intumescente corta-fogo

- Propriedade do ficheiro: CYPE Ingenieros S.A.
- Formato: FIEBDC-3/2016
- Programa: Gerador de preços para construção civil. CYPE Ingenieros, S.A.
- Data: 17/04/2024
- Âmbito geográfico: Angola
- Moeda: AOA
- Custos indirectos: 3 %
- IVA: 18 %

## I Instalações

### IO Contra incêndios

#### IOJ Protecção passiva contra incêndios: instalações

**IOJ150** Ud Vedação da passagem da tubagem combustível, com abraçadeira intumescente corta-fogo.
Vedação de passagem de tubo de PVC, de 50 mm de diâmetro nominal exterior, e de 1,8 mm de espessura, em parede de 15 cm de espessura, para protecção passiva contra incêndios e garantir a resistência ao fogo EI 180, com vedante acrílico com propriedades ignífugas, cor branco como material de enchimento, abraçadeira intumescente, em cada face do muro, fixada com 2 ancoragens mecânicas tipo parafuso de cabeça plana com estrela interior de seis pontas para chave Torx, de aço galvanizado, 6x35, de 6 mm de diâmetro e 35 mm de comprimento.
Inclui: Limpeza e preparação do paramento. Inserção do material de enchimento. Colocação das abraçadeiras à volta do tubo. Fecho das abraçadeiras. Fixação das abraçadeiras ao paramento suporte.
Critério de medição de projecto: Número de unidades previstas, segundo documentação gráfica de Projecto.
Critério de medição de obra: Medir-se-á o número de unidades realmente executadas segundo especificações de Projecto.

| Código | Un | Descrição | Rendimento | Preço | Importância |
|---|---|---|---|---|---|
| mt41phi010a | Ud | Cartucho de 310 ml de vedante acrílico com propriedades ignífugas, cor branco, para vedação de juntas e aberturas lineares. (material) | 0.756 | 14762.7 | 11160.601 |
| mt41phi100a | Ud | Abraçadeira intumescente, de 50 mm de diâmetro nominal exterior, para tubagem combustível, com elementos de fixação. (material) | 2 | 18222.71 | 36445.420 |
| mt26ahi113a | Ud | Ancoragem mecânica tipo parafuso de cabeça plana com estrela interior de seis pontas para chave Torx, de aço galvanizado, 6x35, de 6 mm de diâmetro e 35 mm de comprimento, para fixação sobre elementos de betão, fissurados ou não fissurados. (material) | 4 | 673.54 | 2694.160 |
| mo020 | h | Oficial de 1ª construção. (mão de obra) | 0.34 | 1028.94 | 349.840 |
| mo113 | h | Operário não qualificado construção. (mão de obra) | 0.34 | 581.64 | 197.758 |
| % | % | Custos directos complementares | 2 % | 50847.779 | 1016.956 |
|  |  | Custos directos |  |  | 51864.735 |

Resíduos:
- colocação: mt41phi100a Abraçadeira intumescente, de 50 mm de diâmetro nominal exterior, para tubagem combustível, com elementos de fixação; factor de resíduo 0.0053
- colocação: mt26ahi113a; factor de resíduo 0.01875

## Recursos

**mt41phi100a** Ud Abraçadeira intumescente, de 50 mm de diâmetro nominal exterior, para tubagem combustível, com elementos de fixação
Dados técnicos: Custo energético 6.887 MJ; Emissão de CO2 0.500 kg; Código LER 17 04 05; Massa do elemento 0.12 kg; Volume 0.000057 m3
Resíduos:
- embalagem: re170203 Plástico. (componente de resíduo); rendimento 0.04 kg; Código LER 17 02 03; Massa do elemento 1 kg; Volume 0.001667 m3

**mt26ahi113a** Ud Ancoragem mecânica tipo parafuso de cabeça plana com estrela interior de seis pontas para chave Torx
Dados técnicos: Custo energético 2.623 MJ; Emissão de CO2 0.141 kg; Código LER 17 04 05; Massa do elemento 0.008 kg; Volume 0.000004 m3
Resíduos:
- embalagem: re170203 Plástico; rendimento 0.025 kg
