# Protecção passiva contra incêndios de condutas metálicas de ventilação e extracção de fumos, com lãs minerais

- Propriedade do ficheiro: CYPE Ingenieros S.A.
- Formato: FIEBDC-3/2016
- Programa: Gerador de preços para construção civil. CYPE Ingenieros, S.A.
- Data: 17/04/2024
- Âmbito geográfico: Angola
- Moeda: AOA
- Custos indirectos: 3 %
- IVA: 18 %

## I Instalações

### IO Contra incêndios

#### IOJ Protecção passiva contra incêndios: instalações

**IOJ200** m² Protecção passiva contra incêndios de condutas metálicas de ventilação e extracção de fumos, com lãs minerais.
Sistema de protecção passiva contra incêndios de conduta metálica vertical de secção rectangular para garantir a resistência ao fogo EI 15 segundo EN 1366-1, através do recobrimento com painéis de lã mineral, segundo NP EN 14303, de 60 mm de espessura, condutibilidade térmica 0,031 W/(m°C). Inclusive pernos electrossoldados para a fixação dos painéis à superfície metálica, parafusos helicoidais de aço inoxidável, de 80 mm de comprimento, para a união de juntas longitudinais entre painéis isolantes, pasta intumescente em base aquosa para a vedação ignífuga de passagem de condutas metálicas entre sectores de incêndio, adesivo incombustível e inorgânico, à base de silicato de sódio alcalino, para a vedação ignífuga do encontro entre a lã mineral e o paramento, e perfis em L, de aço galvanizado, de 30 mm para o reforço do encontro entre a lã mineral e o paramento.
Inclui: Corte e ajuste dos painéis. Fixação dos painéis à superfície metálica. Resolução de juntas longitudinais entre painéis isolantes. Vedação de passagem de condutas metálicas entre sectores de incêndio. Vedação do encontro entre a lã mineral e o paramento. Colocação dos perfis de reforço.
Critério de medição de projecto: Superfície medida segundo documentação gráfica de Projecto.
Critério de medição de obra: Medir-se-á a superfície realmente executada segundo especificações de Projecto.

| Código | Un | Descrição | Rendimento | Preço | Importância |
|---|---|---|---|---|---|
| mt42coi120k | m² | Painel de lã mineral, segundo NP EN 14303, de 60 mm de espessura, condutibilidade térmica 0,031 W/(m°C), Euroclasse A1 de reacção ao fogo segundo NP EN 13501-1, para a protecção contra incêndios de condutas metálicas rectangulares. (material) | 1.1 | 55014.13 | 60515.543 |
| mt12psg160d | m | Perfil em L, de aço galvanizado, de 30 mm. (material) | 0.67 | 1026.46 | 687.728 |
| mt42coi036a | Ud | Cartucho de 310 ml de pasta intumescente em base aquosa, cor branca, com pH neutro e sem dissolventes, para vedação ignífuga de passagem de condutas metálicas entre sectores de incêndio. (material) | 0.02 | 40885.76 | 817.715 |
| mt42coi035a | kg | Adesivo incombustível e inorgânico, à base de silicato de sódio alcalino, de presa lenta, para vedação ignífuga do encontro entre a lã mineral e o paramento. (material) | 0.05 | 10408.86 | 520.443 |
| mt42coi037a | Ud | Pernos electrossoldáveis, de 40 mm de comprimento, para fixação do painel à superfície metálica. (material) | 18 | 173 | 3114.000 |
| mt42coi038b | Ud | Parafuso helicoidal de aço inoxidável, de 80 mm de comprimento, para a união de juntas longitudinais entre painéis isolantes. (material) | 4 | 273.34 | 1093.360 |
| mo054 | h | Oficial de 1ª montador de isolamentos. (mão de obra) | 0.567 | 1057.3 | 599.489 |
| mo101 | h | Ajudante de montador de isolamentos. (mão de obra) | 0.567 | 604.97 | 343.018 |
| % | % | Custos directos complementares | 2 % | 67691.296 | 1353.826 |
|  |  | Custos directos |  |  | 69045.122 |

Resíduos:
- colocação: mt42coi120k; factor de resíduo 0.03
- colocação: mt12psg160d Perfil em L, de aço galvanizado, de 30 mm; factor de resíduo 0.0188
- colocação: mt42coi036a; factor de resíduo 0.0275
- colocação: mt42coi038b; factor de resíduo 0.0045098

## Recursos

**mt42coi120k** m² Painel de lã mineral
Dados técnicos: Custo energético 91.230 MJ; Emissão de CO2 4.604 kg; Código LER 17 06 04; Massa do elemento 2.4 kg; Volume 0.004 m3
Resíduos:
- embalagem: re170203 Plástico. (componente de resíduo); rendimento 0.034 kg; Código LER 17 02 03; Massa do elemento 1 kg; Volume 0.001667 m3

**mt12psg160d** m Perfil em L, de aço galvanizado, de 30 mm
Dados técnicos: Custo energético 46.887 MJ; Emissão de CO2 1.442 kg; Código LER 17 04 05; Massa do elemento 0.35 kg; Volume 0.000167 m3
Resíduos:
- embalagem: re170203 Plástico; rendimento 0.005 kg

**mt42coi036a** Ud Cartucho de 310 ml de pasta intumescente em base aquosa
Dados técnicos: Custo energético 46.874 MJ; Emissão de CO2 2.038 kg; Código LER 17 09 04; Massa do elemento 0.496 kg; Volume 0.000331 m3
Resíduos:
- embalagem: re170203 Plástico; rendimento 0.2 kg

**mt42coi038b** Ud Parafuso helicoidal de aço inoxidável
Dados técnicos: Custo energético 0.739 MJ; Emissão de CO2 0.109 kg; Código LER 17 04 05; Massa do elemento 0.0153 kg; Volume 0.000007 m3
Resíduos:
- embalagem: re150101 Embalagens de papel e cartão. (componente de resíduo); rendimento 0.001 kg; Código LER 15 01 01; Massa do elemento 1 kg; Volume 0.001333 m3
