# Sinalização de equipamentos contra incêndios

- Propriedade do ficheiro: CYPE Ingenieros S.A.
- Formato: FIEBDC-3/2016
- Programa: Gerador de preços para construção civil. CYPE Ingenieros, S.A.
- Data: 17/04/2024
- Âmbito geográfico: Angola
- Moeda: AOA
- Custos indirectos: 3 %
- IVA: 18 %

## I Instalações

### IO Contra incêndios

#### IOS Sinalização

**IOS010** Ud Sinalização de equipamentos contra incêndios.
Placa de sinalização de equipamentos contra incêndios, de PVC fotoluminescente, com luminância a 10 minutos maior ou igual a 40 mcd/m², luminância a 60 minutos maior ou igual a 5,6 mcd/m² e tempo de atenuação de luminância maior ou igual a 800 min, de 420x420 mm. Inclusive elementos de fixação.
Inclui: Marcação. Fixação ao paramento.
Critério de medição de projecto: Número de unidades previstas, segundo documentação gráfica de Projecto.
Critério de medição de obra: Medir-se-á o número de unidades realmente executadas segundo especificações de Projecto.

| Código | Un | Descrição | Rendimento | Preço | Importância |
|---|---|---|---|---|---|
| mt41sny010he | Ud | Placa de sinalização de equipamentos contra incêndios, de PVC fotoluminescente, com luminância a 10 minutos maior ou igual a 40 mcd/m², luminância a 60 minutos maior ou igual a 5,6 mcd/m² e tempo de atenuação de luminância maior ou igual a 800 min, de 420x420 mm, segundo NP 3992. Inclusive elementos de fixação. (material) | 1 | 14862.58 | 14862.580 |
| mo113 | h | Operário não qualificado construção. (mão de obra) | 0.422 | 581.64 | 245.452 |
| % | % | Custos directos complementares | 2 % | 15108.032 | 302.161 |
|  |  | Custos directos |  |  | 15410.193 |
