# Sinalização de meios de evacuação

- Propriedade do ficheiro: CYPE Ingenieros S.A.
- Formato: FIEBDC-3/2016
- Programa: Gerador de preços para construção civil. CYPE Ingenieros, S.A.
- Data: 26/10/2024
- Âmbito geográfico: Angola
- Moeda: AOA
- Custos indirectos: 3 %
- IVA: 18 %

## I Instalações

### IO Contra incêndios

#### IOS Sinalização

**IOS020** Ud Sinalização de meios de evacuação.
Placa de sinalização de meios de evacuação, de polipropileno, de 224x224 mm. Inclusive elementos de fixação.
Inclui: Marcação. Fixação ao paramento.
Critério de medição de projecto: Número de unidades previstas, segundo documentação gráfica de Projecto.
Critério de medição de obra: Medir-se-á o número de unidades realmente executadas segundo especificações de Projecto.

| Código | Un | Descrição | Rendimento | Preço | Importância |
|---|---|---|---|---|---|
| mt41sny020ca | Ud | Placa de sinalização de meios de evacuação, de polipropileno, de 224x224 mm, segundo NP 3992. Inclusive elementos de fixação. (material) | 1 | 8635.76 | 8635.760 |
| mo113 | h | Operário não qualificado construção. (mão de obra) | 0.422 | 596.7 | 251.807 |
| % | % | Custos directos complementares | 2 % | 8887.567 | 177.751 |
|  |  | Custos directos |  |  | 9065.318 |
