# Posto de controlo de rede de sprinklers

- Propriedade do ficheiro: CYPE Ingenieros S.A.
- Formato: FIEBDC-3/2016
- Programa: Gerador de preços para construção civil. CYPE Ingenieros, S.A.
- Data: 17/04/2024
- Âmbito geográfico: Angola
- Moeda: AOA
- Custos indirectos: 3 %
- IVA: 18 %

## I Instalações

### IO Contra incêndios

#### IOT Sistemas de extinção fixos

**IOT010** Ud Posto de controlo de rede de sprinklers.
Posto de controlo de sprinklers com actuação eléctrica, de 2 1/2" DN 65 mm de diâmetro, união flange e flange, formado por válvula de dilúvio e trim de aço galvanizado com válvula de retenção, para sistema de inundação com acção prévia de encravamento simples. Inclusive válvula adufa de fuso ascendente e fecho elástico, incluso_compres monofásico de 247 l/min de caudal e depósito de 25 litros de capacidade, alarme hidráulico com motor de água e gong, acessórios e peças especiais para ligação à rede de distribuição de água.
Inclui: Marcação. Montagem, ligação e verificação do seu correcto funcionamento.
Critério de medição de projecto: Número de unidades previstas, segundo documentação gráfica de Projecto.
Critério de medição de obra: Medir-se-á o número de unidades realmente executadas segundo especificações de Projecto.

| Código | Un | Descrição | Rendimento | Preço | Importância |
|---|---|---|---|---|---|
| mt41pcr030a | Ud | Posto de controlo de sprinklers com actuação eléctrica, de 2 1/2" DN 65 mm de diâmetro, união flange e flange, formado por válvula de dilúvio e trim de aço galvanizado com válvula de retenção. (material) | 1 | 4592502.26 | 4592502.260 |
| mt41svc010a | Ud | Válvula adufa de fuso ascendente e fecho elástico, união com flanges, de 2 1/2" de diâmetro, PN=10 bar, formada por corpo, disco em cunha e volante de ferro fundido dúctil e fuso de aço inoxidável. (material) | 1 | 294608.2 | 294608.200 |
| mt41pcr041a | Ud | Acessórios para a manutenção do ar, para compressor. (material) | 1 | 600272.14 | 600272.140 |
| mt41pcr024a | Ud | Compressor de correia com asa e rodas, de 750x320x700 mm, 247 l/min de caudal, depósito de 25 litros de capacidade, 10 bar de pressão máxima, 1,5 kW de potência, para alimentação monofásica a 230 V e 50 Hz de frequência. (material) | 1 | 1286965 | 1286965.000 |
| mt41pcr100a | Ud | Alarme hidráulico, com motor de água e gong de liga de alumínio. (material) | 1 | 417124.37 | 417124.370 |
| mt41pcr300f | Ud | Acessórios e peças especiais para ligação de posto de controlo de sprinklers à rede de distribuição de água. (material) | 1 | 32230.63 | 32230.630 |
| mo008 | h | Oficial de 1ª canalizador. (mão de obra) | 42.229 | 1057.3 | 44648.722 |
| mo107 | h | Ajudante de canalizador. (mão de obra) | 42.229 | 603.82 | 25498.715 |
| % | % | Custos directos complementares | 2 % | 7293850.037 | 145877.001 |
|  |  | Custos directos |  |  | 7439727.038 |

## Recursos

**mt41svc010a** Ud Válvula adufa de fuso ascendente e fecho elástico
Dados técnicos: Custo energético 388.385 MJ; Emissão de CO2 32.742 kg
Resíduos:
- embalagem: re150101 Embalagens de papel e cartão. (componente de resíduo); rendimento 0.086 kg; Código LER 15 01 01; Massa do elemento 1 kg; Volume 0.001333 m3
