# Sprinkler decorativo

- Propriedade do ficheiro: CYPE Ingenieros S.A.
- Formato: FIEBDC-3/2016
- Programa: Gerador de preços para construção civil. CYPE Ingenieros, S.A.
- Data: 17/04/2024
- Âmbito geográfico: Angola
- Moeda: AOA
- Custos indirectos: 3 %
- IVA: 18 %

## I Instalações

### IO Contra incêndios

#### IOT Sistemas de extinção fixos

**IOT034** Ud Sprinkler decorativo.
Sprinkler automático pendente oculto, resposta rápida com ampola fusível de vidro frágil de 2,5 mm de diâmetro e dissolução alcoólica de cor vermelho, ruptura a 68°C, ruptura a 68°C, de 1/2" DN 15 mm de diâmetro de rosca, constante de descarga K de 80 (métrico), pressão de trabalho 12 bar, acabamento lacado cor preto, com embelezador plano. Instalação encastrada. Inclusive acessórios e peças especiais para ligação à rede de distribuição de água.
Critérios considerados na determinação do preço da unidade de obra: O preço não inclui os trabalhos auxiliares de pedreiro para instalações.
Inclui: Marcação. Montagem, ligação e verificação do seu correcto funcionamento.
Critério de medição de projecto: Número de unidades previstas, segundo documentação gráfica de Projecto.
Critério de medição de obra: Medir-se-á o número de unidades realmente executadas segundo especificações de Projecto.

| Código | Un | Descrição | Rendimento | Preço | Importância |
|---|---|---|---|---|---|
| mt41roc040c | Ud | Sprinkler automático pendente oculto, resposta rápida com ampola fusível de vidro frágil de 2,5 mm de diâmetro e dissolução alcoólica de cor vermelho, ruptura a 68°C, ruptura a 68°C, de 1/2" DN 15 mm de diâmetro de rosca, constante de descarga K de 80 (métrico), pressão de trabalho 12 bar, acabamento lacado cor preto, segundo EN 12259-1. (material) | 1 | 29935.14 | 29935.140 |
| mt41roc041c | Ud | Embelezador plano, acabamento lacado cor preto, para sprinkler automático de 1/2" DN 15 mm de diâmetro de rosca. (material) | 1 | 3244.15 | 3244.150 |
| mt41roc500 | Ud | Acessórios e peças especiais para ligação de sprinkler a rede de distribuição de água. (material) | 1 | 3222.21 | 3222.210 |
| mo008 | h | Oficial de 1ª canalizador. (mão de obra) | 0.352 | 1057.3 | 372.170 |
| mo107 | h | Ajudante de canalizador. (mão de obra) | 0.352 | 603.82 | 212.545 |
| % | % | Custos directos complementares | 2 % | 36986.215 | 739.724 |
|  |  | Custos directos |  |  | 37725.939 |
