# Extintor portátil para ambientes marinhos, de pó químico ABC polivalente, com pressão incorporada

- Propriedade do ficheiro: CYPE Ingenieros S.A.
- Formato: FIEBDC-3/2016
- Programa: Gerador de preços para construção civil. CYPE Ingenieros, S.A.
- Data: 17/04/2024
- Âmbito geográfico: Angola
- Moeda: AOA
- Custos indirectos: 3 %
- IVA: 18 %

## I Instalações

### IO Contra incêndios

#### IOX Extintores

**IOX160** Ud Extintor portátil para ambientes marinhos, de pó químico ABC polivalente, com pressão incorporada.
Extintor portátil para ambientes marinhos, de pó químico ABC polivalente, pressurizado com nitrogénio, com 3 kg de agente extintor, de eficácia 13A-89B, com corpo de aço com revestimento interior resistente à corrosão e acabamento exterior com tinta epóxi cor vermelho, tubo sonda, válvula de palanca, anilha de segurança, manómetro e casquilho difusor. Inclusive suporte e acessórios de montagem.
Inclui: Colocação e fixação do suporte. Colocação do extintor.
Critério de medição de projecto: Número de unidades previstas, segundo documentação gráfica de Projecto.
Critério de medição de obra: Medir-se-á o número de unidades realmente colocadas segundo especificações de Projecto.

| Código | Un | Descrição | Rendimento | Preço | Importância |
|---|---|---|---|---|---|
| mt41ixm110d | Ud | Extintor portátil para ambientes marinhos, de pó químico ABC polivalente, pressurizado com nitrogénio, com 3 kg de agente extintor, de eficácia 13A-89B, com corpo de aço com revestimento interior resistente à corrosão e acabamento exterior com tinta epóxi cor vermelho, tubo sonda, válvula de palanca, anilha de segurança, manómetro e casquilho difusor, com suporte e acessórios de montagem, com a certificação MED de Marinha Mercante, segundo NP EN 3. (material) | 1 | 87096.79 | 87096.790 |
| mo113 | h | Operário não qualificado construção. (mão de obra) | 0.633 | 581.64 | 368.178 |
| % | % | Custos directos complementares | 2 % | 87464.968 | 1749.299 |
|  |  | Custos directos |  |  | 89214.267 |

## Recursos

**mt41ixm110d** Ud Extintor portátil para ambientes marinhos
Dados técnicos: Custo energético 706.196 MJ; Emissão de CO2 92.839 kg
Resíduos:
- embalagem: re150101 Embalagens de papel e cartão. (componente de resíduo); rendimento 0.072 kg; Código LER 15 01 01; Massa do elemento 1 kg; Volume 0.001333 m3
