# Caleira à vista de peças cerâmicas

- Propriedade do ficheiro: CYPE Ingenieros S.A.
- Formato: FIEBDC-3/2016
- Programa: Gerador de preços para construção civil. CYPE Ingenieros, S.A.
- Data: 17/04/2024
- Âmbito geográfico: Angola
- Moeda: AOA
- Custos indirectos: 3 %
- IVA: 18 %

## I Instalações

### IS Drenagem de águas

#### ISC Caleiras

**ISC015** m Caleira à vista de peças cerâmicas.
Caleira em T de barro cozido, para recolha de águas, formada por peças fixadas com argamassa de cimento, confeccionada em obra, dosificação 1:5, com uma pendente mínima de 0,5%. Inclusive peças especiais, remates finais e peças de ligação a tubos de queda.
Inclui: Marcação do traçado da caleira. Montagem, ligação e verificação do seu correcto funcionamento.
Critério de medição de projecto: Comprimento medido segundo documentação gráfica de Projecto.
Critério de medição de obra: Medir-se-á o comprimento realmente executado segundo especificações de Projecto.

| Código | Un | Descrição | Rendimento | Preço | Importância |
|---|---|---|---|---|---|
| mt36cba010a | Ud | Caleira em T de barro cozido, circular, de 25 cm de comprimento. (material) | 6 | 4565.78 | 27394.680 |
| mt36cba011a | Ud | Caleira em T de barro cozido com tampa, circular, de 25 cm de comprimento. (material) | 5.5 | 4851.15 | 26681.325 |
| mt36cba012a | Ud | Peça de conexão de caleira em T de barro cozido, circular, a tubo de queda, de 25 cm de comprimento. (material) | 0.2 | 12211.1 | 2442.220 |
| mt08aaa010a | m³ | Água. (material) | 0.006 | 279.7 | 1.678 |
| mt01arg005a | t | Areia de pedreira, para argamassa preparada em obra. (material) | 0.032 | 2992.57 | 95.762 |
| mt08cem000l | kg | Cimento cinzento em sacos. (material) | 6 | 18.65 | 111.900 |
| mq06hor010 | h | Betoneira eléctrica com uma capacidade de amassadura de 160 l. (equipamento) | 0.016 | 907.3 | 14.517 |
| mo008 | h | Oficial de 1ª canalizador. (mão de obra) | 1.714 | 1057.3 | 1812.212 |
| mo107 | h | Ajudante de canalizador. (mão de obra) | 1.943 | 603.82 | 1173.222 |
| % | % | Custos directos complementares | 2 % | 59727.516 | 1194.550 |
|  |  | Custos directos |  |  | 60922.066 |

Resíduos:
- colocação: mt01arg005a Areia de pedreira, para argamassa preparada em obra; factor de resíduo 0.00501329
- colocação: mt08cem000l Cimento cinzento em sacos; factor de resíduo 0.0189

## Recursos

**mt08aaa010a** m³ Água
Dados técnicos: Custo energético 60.000 MJ; Emissão de CO2 30.000 kg

**mt01arg005a** t Areia de pedreira, para argamassa preparada em obra
Dados técnicos: Custo energético 75.000 MJ; Emissão de CO2 4.000 kg; Código LER 01 04 08; Massa do elemento 1000 kg; Volume 0.666667 m3

**mt08cem000l** kg Cimento cinzento em sacos
Dados técnicos: Custo energético 6.939 MJ; Emissão de CO2 0.897 kg; Código LER 17 01 01; Massa do elemento 1 kg; Volume 0.000667 m3
Resíduos:
- embalagem: re150101 Embalagens de papel e cartão. (componente de resíduo); rendimento 0.009 kg; Código LER 15 01 01; Massa do elemento 1 kg; Volume 0.001333 m3
- embalagem: re170203 Plástico. (componente de resíduo); rendimento 0.002 kg; Código LER 17 02 03; Massa do elemento 1 kg; Volume 0.001667 m3
